# 222PW01/05 Pumpwerk Florian-Geyer-Straße in Hohen Neuendorf
Angebotsaufforderung (GAEB DA XML 3.2, DA83)
Projekt: P1000822
Währung: EUR
Vergabeart: Beschränkte Ausschreibung
Eröffnung: 25.04.2019 10:00:00
Ende der Zuschlagsfrist: 23.05.2019
Ausführungsbeginn: 05.08.2019
Ausführungsende: 01.11.2019
Auftraggeber: Eigenbetrieb Abwasser, der Stadt Hohen Neuendorf, Oranienburger Straße 02, 16540 Hohen Neuendorf, Ansprechpartner Herr Bormeister, Wasser Nord, Telefon 03303 / 5321 0, Fax 03303 5321 18, E-Mail auskunft@wassernord.de; DV-Nummer: 222PW01-; Vergabenummer: 222PW01-
Erstellt mit: BECHMANN AVA 2023.120/ GXML Toolbox V3.3 R20210630, BECHMANN AVA 2023.120, 22.07.2026

## Beschreibung Maßnahme
Bestandteil der Ausschreibung ist die Erneuerung der technischen Ausrüstung des Pumpwerkes Florian-Geyer-Straße (222PW01) in Hohen Neuendorf inklusive des Neubaus eines MID-Schachtes.

1. Örtliche Verhältnisse
Lage der Baumaßnahme
1. Land: Brandenburg
2. Landkreis: Oberhavel
3. Stadt: Hohen Neuendorf
4. Stadtteil: Hohen Neuendorf
- 1. Leistungsumfang, Leitungstrasse
Im Rahmen der Maßnahme werden folgende Leistungen realisiert:
1. Erneuerung der technischen Ausrüstung des Pumpwerkes,
2. Neubau eines MID-Schachtes DN 1200,
3. Ausrüstung MID-Schacht mit MID.
- 1. Bestehende Abwasseranlagen
Das vorhandene Pumpwerk besteht aus einem Betonfertigteilschacht DN 2000 mit eingebauten Pumpensumpf und zwei Pumpen der Fa. Hidrostal. Beide druckseitigen Rohrleitungen sind innerhalb des Pumpwerkes vereinigt und haben einen Absperrschieber außerhalb des Pumpwerkes. Der vorhandene MID ist ebenfalls im Pumpwerk installiert. Die Abwasserdruckleitung PE 80, 125x7,4 SDR 17 verläuft über ca. 860 m entlang der Florian-Geyer-Straße und weiter über die Veltener Straße bis zum Druckentspannungsschacht SHN0001246 im Bereich Veltener Straße / Hennigsdorfer Straße. Weiterhin besteht die Möglichkeit der direkten Einleitung in die Abwasserdruckleitung vom PW Inselplatz zum PW Sportplatz.
1. Geplante Maßnahme
- 1. Bautechnik
Die erforderlichen Bauarbeiten werden nachfolgend stichpunktartig aufgeführt:
1. Installation bauzeitliche SW-Überpumpbetrieb vom Vorschacht SHN0001286 des Pumpwerkes bis zum Bypassschacht (ca. 85 m³/d),
2. Reinigung des PW-Schachtes,
3. Aufbruch Pflasterfläche am PW-Schacht, im Bereich erdeingebaute Druckleitungsschieber und geplanter MID-Schacht und am Schaltschrank,
4. Ausbau technische Ausrüstung und Entsorgung,
5. Ausbau Maschinentechnik, Säuberung und seitliche Lagerung und späterer Wieder-einbau,
6. Baugrube am PW-Schacht erstellen, 2 Kernbohrungen DN 150 in Schachtwand aus-führen; eine Wandöffnung DN 150 dichten,
7. Technische Ausrüstung PW herstellen mit Steigleitungen, Rückschlagklappen usw.,
8. Einbau von 2 erdeingebauten Schiebern DN 80 mit Erdeinbaugarnitur nach PW,
9. Verlegung Rohrleitung mit Form- und Passstücken PE 100 90x8,2 SDR 11 inkl. Verei-nigung,
10. Einbau MID-Schacht DN 1200 und Ausrüstung mit MID,
11. Einbau von einem erdeingebauten Schieber nach dem MID-Schacht,
12. Anbindung an vorhandene Abwasserdruckleitung PE 80 125x7,4 PN10,
13. Wiederherstellung der Pflasterfläche mit Verbundsteinpflaster in Betonbettung und Vergrößerung der Fläche um ca. 8 m².
- 1. Bauwerke
Das vorhandene Betonfertigteilbauwerk bleibt weitestgehend erhalten.
Nachgerüstet wird ein MID-Schacht Beton DN 1200, mit Pumpensumpf (Durchmesser DN 300, Tiefe 200 mm) und einer Schachtabdeckung D400, 800x800 sowie Schalungsrahmen, Höhe 250, zum flächenbündigen Einbau der Schachtabdeckung.
Die komplette technische Ausrüstung des Pumpwerkes wird ausgebaut und entsorgt. Die maschinelle Ausrüstung des Pumpwerkes wird ausgebaut, gesäubert und seitlich gelagert.
Die vorhandene Öffnung DN 150 für die Abwasserdruckleitung wird wasserdicht verschlossen.
Für die Druckleitungen werden zwei Kernbohrungen DN 150 vorgesehen. Beide Druckleitungen werden aus dem Pumpwerk geführt und außerhalb des PW nach Einbau von zwei Schiebern vereinigt. Der vorhandene Schieber DN 80 wird zurückgebaut und nach dem MID-Schacht ein neuer Schieber DN 80 angeordnet.
Der MID-Schacht wird in Beton DN 1200 ausgeführt. Für die Druckleitungen werden zwei Kernbohrungen DN 150 vorgesehen. Für die Be- und Entlüftungsleitungen und ein Kabelschutzrohr DN 100 PVC werden drei Kernbohrungen DN 200 vorgesehen. Die Überdeckung der Be- und Entlüftungsleitungen und des Kabelleerrohres soll ca. 0,60 m betragen.
Die Dichtheitsprüfung des Schachtes wird durch die Fa. Mayer Kananlmanegement, Rüdersdorf, durchgeführt. Bestandteil dieses LVs sind nur die Abstimmungen mit der Fa. Mayer, siehe LV.
- 1. Maschinelle Ausrüstung
Die im Jahr 2020 eingebauten Pumpen, Hidrostal, C03U-LHN3+CNBA2-GXEQ1BF+XW1B2O-10-3,4 kW werden weiterhin genutzt.
- 1. Technische Ausrüstung Pumpwerk
Die vorhandene Ausrüstung wird komplett ersetzt. Die Traverse, die Steigleitungen DN 80 mit den Kugel-Rückschlagventilen und den Schiebern DN 80, der MID sowie die Einsteigleiter werden demontiert und entsorgt.
Die neuen Schieber werden außerhalb des Pumpwerkes als Erdeinbauschieber angeordnet. Nur die neuen Rückschlagventile werden wieder innerhalb des Pumpenschachtes angeordnet.
- 1. Technische Ausrüstung Armaturenschacht
Im MID-Schacht wird der MID DN 80 angeordnet. Der MID wird in getrennter Ausführung vorgesehen. Das Feldgehäuse wird im vorhandenen Schaltschrank montiert.
Die Kernbohrungen DN 150 für die Abwasserdruckleitung werden mit einem doppelseitigem Dichteinsatz für Rohre DN 80, da 90 mm versehen.
Als Schachtabdeckung wird eine flächenbündige, tagwasserdichte, drucklose, geruchsdichte, einbruchshemmende Abdeckung 800x800 mm, Ws.-Nr. 1.4307 mit Scharnierkasten inklusi-ve Schalungsrahmen, h=250 mm, vorgesehen.
Der Schacht wird mit einer GfK-Leiter, L ~ 2.240 mm, lichte Weite 300 mm, ausgerüstet. Für den gefahrlosen Einstieg in den Schacht wird eine versenkbare Einholm-Einstieghilfe aus Edelstahl zur Wandmontage mit quadratischer Hülse vorgesehen.
Für den Pumpensumpf DN 300 ist eine GfK-Abdeckung A15, rutschfest, einzubauen.
Das Kabelschutzrohr und die Schachtbe- und Entlüftungsleitungen sind aus PVC KG DN 100 vorgesehen. Die Schachtbe- und Entlüftungsleitungen enden jeweils mit einem Edelstahl-dunsthut und einer Befestigungsstange neben dem Schaltschrank.
Das Kabelschutzrohr wird bis an den vorhandenen Schaltschrank geführt.
EMSR-Arbeiten
Das Feldgehäuse des alten MID wird im Schaltschrank demontiert und das Feldgehäuse des neuen MID wird in den Schaltschrank montiert und die Kabel neu auf die vorhandenen Kontakte verdrahtet.
Potentialausgleichmaßnahmen (nach DIN VDE 0100 Teil 540) sind unter Einbeziehung des Fundamenterder, aller metallenen Konstruktionsteile und Rohrleitungsanlagen und dem PE-Leiter zu ergänzen.
- 1. Baugrundverhältnisse
Zur Erstellung der Planung wurde die Geologische Übersichtskarte des Geoportal, Land Brandenburg, Maßstab 1:300.000 genutzt.
Folgende Informationen liegen zur Baustelle vor: Ablagerungen der Urstromtäler einschließ-lich der Nebentäler (Niederterrasse der Urstromtäler, "Talsand"): verschiedenkörnige Sande, z.T. schwach kiesig; in oberen Profilabschnitten meist fein- und mittelkörnig
- 1. Erdarbeiten/Wasserhaltung
Für den Neubau des MID-Schachtes DN 1200 sind Erdarbeiten in einer Tiefe von ca. 3,00 m (ca. 33,43 m NHN) notwendig.
Weiterhin sind Erdarbeiten für die Verlegung der Abwasserdruckrohrleitung (Überdeckung ca. 1,80 m, Länge inkl. Armaturen und Formstücke ca. 6,00 m) und des Kabelschutzrohres sowie der Be- und Entlüftungsleitungen, Länge ca. 25,00 m, Überdeckung ca. 0,60 m, notwen-dig.
Für das Bauvorhaben ist nicht mit Wasserhaltungsmaßnahmen zu rechnen. Die Auskunfts-plattform Wasser Brandenburg, gibt an der Vorhabensstelle einen Grundwasserflurabstand von mindestens 4 m an.
- 1. Bodendenkmal
Die Baumaßnahme befindet außerhalb von bekannten Bodendenkmalen.
- 1. Straßenarbeiten
Das Pumpwerk ist mit Betonsteinpflaster, grau, umplastert. Das Pflaster muss für den Einbau des MID-Schachtes und der Abwasserdruckleitung aufgenommen und entsprechend seinem Ausgangszustand wieder hergestellt werden. Weiterhin ist die Pflasterfläche um ca. 8 m² zu erweitern.
- 1. Schmutzwasserumleitung/ Schmutzwasser abfahren
Für den Neubau des MID-Schachtes und die technische Ausrüstung des Pumpwerkes ist ein Überpumpbetrieb aufzubauen und für ca. 5 d vorzuhalten. Es ist mit Schmutzwassermengen von ca. 85 m³ zu rechnen. Eine Pumpe mit flexibler Schlauchleitung ist in den Schacht SHN0001286 einzusetzen. Der Anschluss an die vorhandene Abwasserdruckleitung erfolgt im Bypassschacht.
- 1. Beweissicherung
Vor Beginn der Arbeiten wird an gefährdeten Gebäuden und baulichen Anlagen eine Beweissicherung durch das Anbringen von Setzungsmarken und eine Fotodokumentation durchgeführt.
- 1. In- und Ausserbetriebnahme Pumpwerk
Die Ausserbetriebnahme des PW erfolgt durch die Fa. Moede, Oranienburg. Die Firma ist auch bei der Inbetriebnahme des PW einzuladen. Bestandteil dieser Ausschreibung sind nur die durchzuführenden Abstimmungen mit der Firma.

## Vorbemerkungen
1. Beschreibung der örtlichen Verhältnisse
1.1  Zugänge und Zufahrten
Die geplante Baustelle befindet sich in der Florian-Geyer-Straße in Hohen Neuendorf in unmittelbarar Nähe des Waldes.
Die Bauarbeiten erfolgen unter Aufrechterhaltung der Durchfahrtsmöglichkeit für Feuerwehr, Krankentransporte. Müllabfuhr u.ä.. Deshalb ist besonderes Augenmerk auf die Baustellen- und Verkehrssicherung zu legen. Die Zufahrt zur Baustelle erfolgt über das öffentliche Straßennetz.
Während der Dunkelheit muss die Baustelle so gesichert und beleuchtet sein, dass in Notfällen ein schnelles und gefahrloses Betreten durch Personen erfolgen kann.
Erforderliche kurzzeitige Sperrungen sind seitens des AN mit der Bauleitung des AG abzustimmen und den Anwohnern rechtzeitig mitzuteilen.
1.2 Anschlussmöglichkeiten an Ver- und Entsorgungsleitungen
Die Entnahmemöglichkeiten für Strom und Wasser sowie die Möglichkeit zur Ableitung von Abwasser und zum Telefonanschluss sind im Einzelnen mit den jeweiligen Leitungsträgern (Eigenbetrieb Abwasser, Wasser Nord, edis, Telekom) abzustimmen.
Die Anschlüsse an Ver- und Entsorgungsleitungen werden vom Auftraggeber nicht zur Verfügung gestellt. Sie sind durch den Auftragnehmer, bei Bedarf im Einvernehmen mit den zuständigen Versorgungsunternehmen, selbst herzustellen.
Die Kosten für den Anschluss der Stromentnahme hat der Auftragnehmer zu tragen. Die Regelung gilt auch dann, wenn eine Stromentnahme aus dem öffentlichen Netz nicht möglich ist und stromerzeugende Aggregate eingesetzt werden müssen.
Die Kosten für Bauwasser sind vom Auftragnehmer zu tragen.
Die hierfür entstehenden Kosten sind in die entsprechende Baustelleneinrichtungs- pauschale des Leistungsverzeichnisses einzukalkulieren.
1.3  Oberflächenwasser
Die schadlose Ab- und Weiterleitung des Oberflächenwassers während der Bauzeit ist Sache des AN. Eine gesonderte Vergütung erfolgt nicht, die Aufwendungen sind in die entsprechenden Positionen des Leistungsverzeichnisses einzukalkulieren.
1.4  Lager- und Arbeitsplätze
Die Plätze für die Baustelleneinrichtung, für die Zwischenlagerung von Erdstoffen und Baumaterial ist vom Auftragnehmer in Absprache mit der Stadt hohen Neuendorf bzw. privaten Eigentümern zu beschaffen.
Dabei sind nach Fertigstellung der Leistung diese Flächen vollständig zu beräumen und in ihren Urzustand zu versetzen. Die Abnahme der beräumten Flächen ist seitens des AN mit dem AG vorzunehmen.
Kosten für erforderliche Leistungen zur Nutzbarmachung, zur Absicherung der Flächen mittels verschließbarem Bauzaun sowie dessen Sicherung und die Herstellung des Urzustandes dieser Flächen sind Sache des AN. Diese werden nicht gesondert vergütet und sind in die Positionen des Titels Baustelleneinrichtung einzukalkulieren.
Abtragsmassen (wie unbrauchbare Wegbefestigung, Aufbruch oder Beton) und unbrauchbares Bodenmaterial sind sofort nach der Beprobung abzufahren und einer Wiederverwertung zuzuführen oder auf eine zugelassene Deponie abzufahren. Zwischenlagerungen sind auszuschliessen. Der Nachweis über die geordnete Entsorgung bzw. die Wiederverwertung ist vom Auftragnehmer vorzulegen. Die anfallenden Deponiekosten sind in den entsprechend. Angebotspreis einzurechnen.
1.5  Zu schützende Bereiche und Objekte
Die abgesteckten Achsen, Höhenfestpunkte, Grenzsteine und sonstigen Grenzmarkierungen sind vom AN für die Dauer der Bauarbeiten zu sichern. Angrenzende Grundstücke außerhalb der Baustreifen dürfen nicht befahren werden. Eventuelle Entschädigungsforderungen gehen zu Lasten des AN.
Die vorhandenen Verkehrsflächen sind vor Verschmutzungen zu schützen und gegebenenfalls sofort zu reinigen. Diese Leistungen werden nicht gesondert vergütet und sind in die Baustelleneinrichtung einzurechnen.
Sonstige Erschwernisse bei der Herstellung und Wiederverfüllung des Leitungsgrabens einschl. aller erforderlichen Arbeiten, verursacht durch die vorhandenen Baulichkeiten und Engstellen, werden nicht gesondert vergütet und sind in die Einheitspreise einzurechnen.
Vorhandene Anlagen, die der Gasversorgung, Trinkwasserversorgung, Telekommunikation usw. dienen, wie Versorgungsleitungen, Hausanschlüsse, Schächte, Armaturen und Schieber, dürfen nicht überbaut werden und sind jederzeit zugänglich zu halten. Sie sind vor Beschädigungen zu schützen. Reparaturen gehen zu Lasten des Auftragnehmers.
Die Verdichtungsarbeiten sind besonders sorgfältig durchzuführen. Durch Suchschachtungen sind alle Leitungen zu lokalisieren.
1.6  Natur- und Landschaftsschutz
Um den vorhandenen Baum- und Heckenbestand auf dem Gelände vor Schäden durch Baueinwirkungen zu schützen, müssen die Baumaßnahmen in der Nähe der Bäume mit äußerster Sorgfalt ausgeführt werden.
Der Schutz der vorhandenen Bäume ist mit einem Schutzzaun, Systemzaun mit Zaunelementen herzustellen.
Die Schutzvorrichtung darf keinesfalls mittels Bauklammern, Nägeln o.ä. am Stamm befestigt werden.
Schutz der Wurzelbereiche:
Der Erdstoffabtrag darf wegen der Gefahr des Wurzelbruchs nur in Handarbeit erfolgen. Wurzeln dürfen nicht abgerissen oder abgebrochen werden, sondern sind fachgerecht zu trennen. Die Schnittstellen sind mit einem scharfen Messer zu glätten und anschließend mit einem Wurzelverschlussmittel zu behandeln. An den Schnittstellen ist ein Wurzelvorhang aus Bodenkompost-Torf-Gemisch herzustellen, um dadurch das Austreiben neuer Wurzeln zu fördern und gleichzeitig einen Schutz gegen das Austrocknen der Wurzeln zu gewährleisten.
Bei unvermeidlichem Bodenauftrag im Wurzelbereich muss durch Belüftungssektoren wie Ziegelbruch, Schotter oder Grobkies der alte Wurzelhorizont erhalten bleiben. Die Wurzelbereiche müssen unbedingt vor Ablagerungen während der Bauphase z.B. durch Aufstellen eines Schutzzaunes gesichert werden. Die Verdichtung des Bodens im Wurzelbereich muss unbedingt vermieden werden.
Für weitere Schutzmaßnahmen wird auf Detaildarstellung im Blatt 5.01 bis 5.03 der DIN 18 920 und RAS-LG verwiesen.
Die genannten Leistungen werden nicht gesondert vergütet. Die Kosten sind in die entsprechenden Positionen für Leitungsgräben, Baugruben, etc. einzukalkulieren.
Bäume und zu entschädigender Aufwuchs dürfen erst nach Zustimmung des Eigentümers, der Naturschutzbehörde und vorheriger Schätzung durch die zuständigen Dienststellen sowie nach Freigabe durch die örtliche Bauleitung entfernt werden. Schadensforderungen, die durch Außerachtlassung dieser Anordnung entstehen, gehen zu Lasten des AN.
Für alle Baumschutzarbeiten ist durch den AN eine Fachfirma zu binden.
1.7  Immissionsschutz
Alle gesetzlichen Vorschriften des Umweltschutzes sind nach dem Bundesimmissionsschutzgesetz vom AN einzuhalten.
Die Bauarbeiten sind vom AN so durchzuführen, dass eine Belästigung Dritter durch den Baubetrieb und Transporte (Staub, Lärm usw.) soweit wie möglich (im Rahmen der gesetzlichen Vorschriften) vermieden wird.
Die vom AN zu treffenden Maßnahmen gehen zu seinen Lasten. Die Regulierung evtl. Einsprüche Dritter, in Bezug auf Umweltschutz und Lärmbelästigung, sind Sache des AN.
1.8  Bodendenkmalpflegerische Anforderungen
Bodendenkmale sind im Baubereich nicht bekannt.
1.9  Anlagen im Baugelände
Vor Beginn der Bauarbeiten hat sich der Auftragnehmer eine Kabel- und Leitungs- information einzuholen.
Auf diese Versorgungsleitungen ist den Vorschriften entsprechend der Medienträger Rücksicht zu nehmen. Die genaue Lage der einzelnen Leitungen ist vom Auftragnehmer in Verbindung mit dem jeweiligen Leitungsträger zu ermitteln.
Der Auftragnehmer bleibt verantwortlich für die Sicherung sämtlicher Leitungen. Im Einzelfall wird entschieden, in welchen Bereichen Handschachtungen notwendig sind.
Die Zustimmungen der Versorgungsträger zur geplanten Baumaßnahme liegen vor.
In dem beiliegendem Lageplan, M 1:250, sind die vorhandenen Kabel und Leitungen entsprechend der Auskünfte der Medienträger, soweit bekannt, eingetragen.
Für die Richtigkeit der Bestandseintragungen kann keine Gewähr übernommen werden. Die Pläne stellen nur die ungefähre Lage dar. Es können andererseits auch Kabel- oder Leitungen angetroffen werden, die nicht im Plan dargestellt sind.
Über im Bereich der Baustelle liegende Ver- und Entsorgungsleitungen erteilen Auskunft:
Wasser:  Wasser Nord
Abwasser:  Stadt Hohen Neuendorf, Eigenbetrieb Abwasser
Strom:  edis AG
Telefon:  Deutsche Telekom AG,T-Com
Gas:  NBB Netzgesellschaft Berlin-Brandenburg mbH & Co. KG
Der Planungsbereich ist keine Kampfmittelverdachtsfläche.
1.10 Öffentlicher Verkehr im Bereich der Baustelle
Die Zufahrt für die Anwohner zu den Grundstücken sind seitens des Auftragnehmers soweit möglich ständig zu gewährleisten. Die genannten Punkte sind seitens des Auftragnehmers bei der Kalkulation zu berücksichtigen. Die Anwohner und Grundstückseigentümer sind seitens des Auftragnehmers über die Baumaßnahme zu informieren. Sollten Grundstücke kurzzeitig nicht zu erreichen sein, müssen die Anwohner rechtzeitig und detailliert vom Auftragnehmer informiert werden.
Beschädigungen der Verkehrsanlagen sind unbedingt zu vermeiden. Für Beschädigungen, gleich welcher Art, kommt der Verursacher auf.
Der Fußgängerverkehr sowie die Zufahrt für die Entsorgungsfahrzeuge, Feuerwehr und Krankentransporte sind zu gewährleisten.
Der gesamte hierfür notwendige Aufwand incl. Erarbeitung von Antragsunterlagen, Gebühren, etc. , ist in die Positionen des Titels Baustelleneinrichtung des jeweiligen Bauabschnittes einzukalkulieren.
1.11  Bautagebuch
Der AN hat für die Dauer der Arbeiten ein Bautagebuch zu führen.
Das Bautagebuch ist wöchentlich vom Bauleiter des AG zu kontrollieren und abzuzeichnen.
Tätigkeiten von eventuellen Subunternehmern sind mit zu erfassen.
2.  Ausführung der Bauleistung
2.1  Verkehrsführung, Verkehrssicherung
Sämtliche für die Sperrung der Baustelle und die Umleitungsstrecken notwendigen Abstimmungen mit den Behörden und Betroffenen (Öffentlicher Personenverkehr, Polizei, Ordnungsamt, Feuerwehr u.a.) sind sofort nach Beauftragung zu veranlassen.
Sämtliche Verkehrsführungs- und Verkehrssicherungsmaßnahmen sind nach der StVO, nach den Richtlinien für die Sicherung von Arbeitsstellen an Straßen (RSA) - Ausgabe 1995 sowie den ergänzenden Bestimmungen des Landes Brandenburg auszuführen.
Die Kennzeichnung und Beleuchtung der Baustelle bei Dunkelheit ist besonders wichtig. Daher sind die Verkehrszeichen in reflektierender Ausführung aufzustellen.
Der gesamte hierfür notwendige Aufwand ist in der vorgesehenen Position Baustelleneinrichtung einzukalkulieren.
2.2  Bauablauf
Der Auftragnehmer hat sich über die Örtlichkeiten der Baustelle bereits vor der Angebotsabgabe umfassend zu informieren. Das Bauvorhaben ist zügig durchzuführen. Vor Aufnahme der Arbeiten ist ein Bauzeitenplan durch den AN vorzulegen und mit der Bauleitung des AG abzustimmen.
Bei der Realisierung der Gesamtleistung des Bauvorhabens ist im Wesentlichen von folgenden Terminen auszugehen:
Baubeginn:  siehe Verdingungsunterlagen
Bauende:  siehe Verdingungsunterlagen
Übergabe Doku: 14 Tage nach Fertigstellung der Bauleistung
Bei der Aufstellung des Bauablaufplanes seitens des Auftragnehmers, sind gleichzeitig laufende Bauvorhaben in der unmittelbaren Umgebung sowie eventuelle Bauvorhaben auf den angrenzenden Grundstücken zu beachten.
Die Kosten sind in die Baustelleneinrichtungspauschale einzurechnen.
2.3  Prüfung / Nachweis der Fachkunde
Entsprechend den Technischen Vorschriften (Vertragsbedingungen) hat der AN Eignungs- und Eigenüberwachungsprüfungen auf seine Kosten auszuführen. Die Kontrollprüfungen werden vom AG vorgenommen. Alle Protokolle sind auf Verlangen dem AG vorzulegen.
Der Auftragnehmer hat vor Baubeginn der Ausführung dem Auftraggeber nachzuweisen, dass die Stoffe für den vorgesehenen Verwendungszweck geeignet sind. Vor Anlieferung der Baustoffe sind der Bauleitung des Auftraggebers Eignungsprüfungen und Baustoffproben einzureichen.
Werden vom AN gelieferte Baustoffe von der Bauleitung beanstandet, so hat der AN ohne Änderung der Einheitspreise neue, brauchbare heranzuschaffen und die ungeeigneten sofort von der Baustelle zu entfernen. Plattendruckversuche werden auf dem Planum und den Schottertragschichten durchgeführt. Entsprechende Protokolle sind dem Auftraggeber unverzüglich vorzulegen. Die ordnungsgemäße Verdichtung der Rohrgräben ist vom AN durch Proctorversuche einschl. amtlich anerkannter Auswertung nachzuweisen.
Die Freigabe des Planums sowie der Tragschicht (vor Einbau der jeweiligen Befestigungsart) ist seitens des AN bei der Bauleitung des AG zu beantragen.
Der Auftragnehmer verpflichtet sich, die erstellten Eigenüberwachungsprotokolle dem Auftraggeber auf Verlangen vorzuzeigen.
2.4  Beweissicherung
Vor Beginn der Bauarbeiten erfolgt im Auftrag des Auftragnehmers eine Beweissicherung für die angrenzenden Grundstücke (Gebäude, Zäune, etc.) sowie Straßen-, Zufahrt- und Gehwegbefestigungen unter Mitwirkung des Auftraggebers und dessen Bauleitung. Im Bedarfsfall sind entsprechende Gipsmarken an die vorhandenen Risse zu setzen, die während des Bauablaufes seitens des Auftragnehmers ständig zu kontrollieren sind.
Nach Fertigstellung der Gesamtleistung sind die entsprechenden Anlagen nochmals gemeinsam zu überprüfen und eine Freistellung anzufertigen.
Die Abrechnung dieser Leistungen erfolgt entsprechend der Position im Leistungsverzeichnis.
2.5  Vermessung
Die Bestandsvermessung wird durch Dritte erbracht. Bestandteil dieses Leistungsverzeichnisses sind Arbeiten zur Koordinierung mit dem vom AN beauftragten Vermessungsbüros.
2.6  Ausführungsunterlagen
2.6.1  Vom Auftraggeber zur Verfügung gestellte Ausführungsunterlagen
Mit der Auftragserteilung werden dem AN folgende Unterlagen zur Verfügung gestellt:
-  Ausführungsplanung mit Lageplan und Längsschnitt mit eingetragenen Kabeln und Leitungen M 1:100/1:25,
Die Planungsunterlagen sind vom AN unverzüglich nach der Übergabe zu prüfen.

2.6.2  Vom Auftragnehmer zu erbringende Ausführungsunterlagen
-  Bauzeitenplan, spätestens 5 AT nach Auftragserteilung
-  Nachweise der Eigenüberwachung nach ZTVE und ZTVT
-  Eignungsnachweise für alle Schüttmaterialien
-  Liefernachweise, Materialzertifikate der eingebauten Materialien
-  geprüfte Rohrstatik
-  Für alle bei Such- und Handschachtungen aufgefundenen Kabel und Leitungen ist eine Dokumentation über Lage und Höhe (bezogen auf OKG) anzufertigen, welche durch den AG verwertbar ist.
-  Verdichtungsnachweise, Prüfplan, Prüfbericht
-  Entsorgungsnachweise
-  Dichtheitsnachweise für Rohrleitungen und Schächte
-  Kamerabefahrung für sämtliche Rohrleitungen
-  Fachunternehmererklärung

2.7  Außervertragliche Leistungen, Mehr- oder Minderarbeit
Es bleibt vorbehalten, einzelne Positionen ganz oder teilweise entfallen zu lassen.
Mehrleistungen sind nur nach vorheriger Zustimmung der Bauleitung und gegebenenfalls gesonderter Auftragserteilung zu erbringen. Im Einzelfall ist vorab festzulegen, ob die Verrechnung aufgrund eines entsprechenden Angebotes oder auf Nachweis erfolgt.
2.8  Auftragsbestätigung und Abrechnung
Die Auftragsbestätigung hat bedingungsfrei unverzüglich nach technischer Abklärung zu erfolgen. Rechnungen sind rechtzeitig zur Fälligkeit der vereinbarten Zahlungen zu stellen. Voraussetzung für die Schlusszahlung ist die Abnahme der Leistungen und Lieferungen gemäß VOB/B § 12 sowie die Vorlage der geforderten zeichnerischen und technischen Unterlagen. Die Schlussrechnung bzw. das Schlussaufmaß erfolgen dabei auf der Grundlage der Bestandsvermessung.
2.9  Urkalkulation und Nachtragsangebote
Die Urkalkulation ist dem Auftraggeber für die Phase der Bauausführung ungeöffnet zur Aufbewahrung im Tresor zu übergeben.
Jedem ggf. erforderlichen Nachtrag ist eine Nachkalkulation nach VOB/B beizulegen.
2.10  Erfüllungsort und Gerichtsstand
Erfüllungsort ist die Stadt Hohen Neuendorf, Stadtteil Hohen Neuendorf.Gerichsstand ist bei dem für den AG zuständigen Gericht.

## 222PW01-05VersionA PW Fl.-Geyer-St, Erweiterg. techn. Ausrüst., Neubau MID-Sch.
Datum: 22.07.2026

*Hinweis: Allgemeine Beschreibung*
Die Erdarbeiten im unbefestigten Bereich werden ab OK Gelände abzüglich
20 cm Oberbodenabtrag abgerechnet. Im befestigten Bereich werden die Erdarbeiten abzüglich der Oberflächenbefestigung ab OK  Planum bgerechnet.

Für die Ausführung nachstehender Leistungen gilt die ZTVE in der derzeit
gültigen Fassung und die DIN EN 1610.

Die Mengenermittlung für die Abrechnung der Leistungen erfolgt nach Aufmaß
und Bestandsunterlagen.

Unabhängig von der vom Auftragnehmer gewählten Ausführung wird die Abrechnung festgelegt:
Abrechnung der Erd- und Verbauarbeiten erfolgt nach VOB/C bzw. DIN EN 1610 und DIN 18303 mit den entsprechenden Mindestgrabenbreiten.

Besonders in baumnahen Bereichen ist der Erdaushub vorsichtig und schichtenweise vorzunehmen.

Handschachtung im baumnahen Bereich wird gesondert vergütet. Alle anderen Handschachtarbeiten im Profil des Leitungsgrabens, den Montagegruben und  Kopflöchern sind beim AG anzumelden, in der Abrechnung zu dokumentieren und werden gesondert vergütet.

Abrechnungstiefen für Leitungsgräben werden gemessen von Oberkante Erdstoffplanum bis Unterkante Rohrauflager.

Die Verdichtungsgrade im Bereich der Rohrleitungszone DPr = 95 - 97% ohne besondere Vergütung nachzuweisen.

Für die Zwischenlagerung von Erdaushub ist grundsätzlich ein Förderweg bis 250 m in die Einheitspreise einzurechnen.

Vorbemerkungen Leitungsgräben/Baugruben

Aufmaß und Abrechnung für die Herstellung der Leitungsgräben/Baugruben werden durch diese Vorbemerkungen und die Festlegungen im Langtext zu den einzelnen Positionen geregelt. Bei Unstimmigkeiten gelten die Bestimmungen in folgender Reihenfolge:

1.1 Abrechnung
  ==========

Die Abrechnung erfolgt entsprechend den Tiefen, Breiten und Längen der Gräben und Baugruben im m3.
Bei  Angabe " lichte Grabenbreite" bezieht sich diese jeweils auf die Grabenbreite entsprechend DIN EN 1610, Pkt. 6.2.

Unabhängig von der vom AN gewählten Ausführung wird die Abrechnung festgelegt:
Abrechnung der Erd-und Verbauarbeiten erfolgt nach VOB/C bzw. DIN EN 1610 und DIN 18303 mit den entsprechenden Mindestgraben- und Baugubenbreiten.

Für sämtliche Ausschachtarbeiten für Rohrgräben und Baugruben ist der etwaig notwendige Verbau mit einzukalkulieren. Separate Verbaupositionen dürfen nur nach Aufforderung durch den AG ausgeführt werden.

1.2 LEISTUNGSUMFANG
  =================

  Mit den hierfür angebotenen Einheitspreisen sind abgegolten:

  a) Baugrubenaushub für Rohrleitungen und Schächte/Bauwerke
  nach DIN EN 1610  und Verbauarbeiten nach DIN 18303.

  b) Verfüllen und Verdichten der Rohrgräben/Bauguben mit dem
  wiederverwendbaren Aushubmaterial in Lagen entsprechend
  der Wirkung des Verdichtungsgerätes (bis 0,30 m über Rohrscheitel
  von Hand), erforderliche einfache Proctordichte mindestens 100%

  c) Durch Rohrleitungen verdrängten Boden im Baustreifen einplanieren,
  soweit geeignet.

  d) Erforderliche Zwischenlagerungen außerhalb des Baustellenbereiches
  auf Lagerflächen des AN bzw. Umfahren von Aushubmaterial.

  e) für abgeböschte Gräben das Herrichten der Böschungen und Anlegen
  der Böschungsneigungen für die Zeit der Bauarbeiten im Graben
  entsprechend dem anstehenden Boden, der DIN 4124 und den allgemeinen

  f) Handschachtungen im Grabenbereich für das Aufsuchen von kreuzenden
  und parallelen Leitungen.

Vorschriften und den speziellen  Bestimmungen der zuständigen Behörden und für verbaute Gräben das Umsetzen der Grabenaussteifungen im Zuge der Rohrverlegung und Wiederverfüllung des Grabens.

### Gewerk 1 Baustelleneinrichtung

*Hinweis: Vorbemerkungen*
Vorbemerkungen

Die Positionen umfassen grundsätzlich die
komplette Leistung einschließlich
Lieferung aller erforderlichen
Materialien, soweit nicht ausdrücklich
anders ausgeführt.

Der AN hat sich vor Ausfuehrung der Arbeiten ueber die
Lage von Leitungen, Kabeln, Draenen, Kanaelen u. ae.
bei den fuer die Ver- und Entsorgungsanlagen
zustaendigen Traegern
anhand der ausliegenden Bestandsplaene und den
dazu ergangenen Anweisungen
zu unterrichten.

Der AN hat dem AG den Nachweis der Ueberwachung
(Gueteueberwachung) der zu liefernden Stoffe und
Bauteile entsprechend den betreffenden DIN-Normen zu erbringen.
Diese Forderung gilt fuer nichtgenormte Stoffe
und Bauteile als erfuellt, wenn ein Guetezeichen einer anerkannten Ueberwachungs-/ Gueteschutzgemeinschaft vorliegt.

Der bei den Arbeiten des AN anfallende Schutt
(Bauschutt, Verpackungsmaterial und sonstige Abfaelle)
ist in Schuttbehaeltern des AN zu sammeln.
Der Schutt ist von der Baustelle abzufahren und
gesetzeskonform zu entsorgen.

Das Beräumen der Baustelle von Schutt und sonstigen
Materialien ist in die Einheitspreise einzurechnen.
Der AN hat die durch den Baustellenbetrieb
verschmutzten öffentlichen und betrieblichen
Verkehrswege mit einer Straßenkehrmaschine zu reinigen,
die jederzeit auf Anordnung der örtlichen Bauleitung
einsetzbar ist.

Anschlussmoeglichkeit fuer Strom und Wasser
wird vom AG nicht zur Verfuegung gestellt.
Die Kosten fuer die Erstellung des Anschlusses werden
nicht gesondert verguetet.
Die Kosten fuer den Verbrauch traegt der AN.
Die Anschlusswerte sind vom AN festzustellen.

**1.1 Baustelle einrichten und vorhalten**
Geräte, Werkzeuge und sonstige Betriebsmittel, die zur
vertragsgemässen Durchführung der Bauleistungen erforderlich sind, auf die Baustelle bringen, bereitstellen und - soweit der Geräteeinsatz nicht gesondert berechnet wird - betriebsfertig aufstellen einschl. der
dafür notwendigen Arbeiten. Die erforderlichen festen
Anlagen herstellen und vorhalten.
Baubüros, Unterkünfte, Werkstätten, Lagerschuppen
und dgl., soweit erforderlich, antransportieren, aufbauen und einrichten sowie während der Bauzeit einschl. etwaiger Unterbrechungen vorhalten.
Strom-, Wasser-, Fernsprechanschluss sowie Entsorgungseinrichtungen und dgl. für die Baustelle, soweit
erforderlich, herstellen und vorhalten.
Bei Bedarf Zufahrtswege zur Baustelle sowie Lagerplätze, sonstige Platzbefestigungen und Wege im Baustellenbereich anlegen.
Oberbodenarbeiten einschl. Beseitigen von Aufwuchs für die Baustelleneinrichtung, soweit erforderlich,
ausführen.
Flächen für die Baustelleneinrichtung sind durch den
AN zu besorgen.
Kosten für Vorhalten, Unterhalten und Betreiben der
Geräte, Anlagen und Einrichtungen einschl. Mieten,
Pacht, Gebühren und dgl. werden nicht mit dieser Pauschale, sondern mit den Einheitspreisen der betreffenden Teilleistungen vergütet.
Soweit nicht für bestimmte Leistungen (z.B. Bedarfsleistungen) für das Einrichten der Baustelle gesonderte Positionen im Leistungsverzeichnis enthalten
sind, gilt die Pauschale für alle Leistungen
sämtlicher Abschnitte des Leistungsverzeichnisses.
Menge: 1,000 psch

**1.2 Baustelle räumen**
Baustelle von allen Geräten, Anlagen, Einrichtungen und dgl. räumen.
Benutzte Flächen und Wege entsprechend dem ursprünglichen Zustand unter Wahrung der landschaftspflegerischen Belange ordnungsgemäss herrichten. Verunreinigungen beseitigen.
Soweit nicht für bestimmte Leistungen (z.B. Bedarfsleistungen) für das Räumen der Baustelle gesonderte Positionen im Leistungsverzeichnis enthalten sind, gilt die Pauschale für alle Leistungen sämtlicher Abschnitte des Leistungsverzeichnisses.
Menge: 1,000 psch

**1.3 Kennzeichnen und Sichern der Baustelle nach der StVO**
Kennzeichnen und Sichern der Baustelle unter Berücksichtigung der vom AN gewählten Technologie zur Ausführung der gesamten Bauleistung unter Aufrechterhaltung des Verkehrs nach der STVO mit den erforderlichen Verkehrs- und Hinweiszeichen, Abschrankungen, Schutz- und Sicherheitseinrichtungen für die Ausführung aller Arbeiten dieses Abschnittes des Leistungsverzeichnisses einschl. Vorhalten, Unterhaltung, Beleuchten und Bedienen der hierfür benötigten Geräte während der Bauzeit bei Tag und Nacht.
Die Betriebskosten der Beleuchtungseinrichtungen sind
in die Pauschale einzurechnen.
Einschl. aller erforderlichen Bauzäune aufstellen, versetzen, vorhalten und abbauen.
Ausführung nach vom AN vorgelegten Verkehrszeichenplan.
Mehrmaliges Umsetzen entsprechend Bauablaufplan des AN in Abstimmung mit dem AG und dem Verkehrsamt.
Die für die Kennzeichnung der Baustelle erforderlichen
Genehmigungen und Bedingungen sind bei den zuständigen Behörden einzuholen. Kosten für Gebühren und Antragsunterlagen sind einzukalkulieren und werden
nicht gesondert vergütet.
Menge: 1,000 psch

**1.4 Digitale Fotodokumentation**
Fotodokumentation vor Beginn und nach Abschluß
der Bauarbeiten herstellen und digital übermitteln,
Aufnahme des Zustands vorhandener Gebäude,
Grundstücksanlagen und Straßenbefestigung.
(6 Fotos vorher und 12 Fotos nachher).
Menge: 1,000 psch

**1.5 Erstellung Pflasterprotokoll**
Erstellen eines Pflasterprotokolls mit dem
Tiefbauamt Hohen Neuendorf
Frau Pigorsch (Telefonnr.: 03303/528211)
vor Beginn der Bauarbeiten und nach Beendigung der
Bauarbeiten.
Menge: 1,000 psch

**1.6 Entschädigungsaufwand Absprachen Vermessung**
Entschädigungsaufwand für Leistungen des AN für
örtliche Absprachen
mit der Firma für die durch den AG für die Bestandsvermessung beauftragt ist.

Vermessungsbüro Fienke & Horst

Adolf-Dechert-Straße 4
16515 Oranienburg

Tel.: 03301-59710

Die Rückvermessung erfolgt im Auftrag und zu Rechnung
des Eigenbetriebes Abwasser der Stadt Hohen Neuendorf.
Menge: 1,000 psch

**1.7 Entschädigungsaufwand Absprachen Fa. Curth**
Entschädigungsaufwand für Leistungen des AN für
örtliche Absprachen,
mit der Firma, die vom AG für
- das zwischenzeitliche Abfahren von Schmutzwasser
- die Reinigung des Pumpwerkes.
beauftragt ist.

Firma Curth und Wolter GmbH
Ahornallee 45
16562 Bergfelde
Ansprechpartner Herr Curth
Tel.: 03303/501976
Mobil: 0172/3010878
Menge: 1,000 psch

**1.8 Entschädigungsaufwand Absprachen Fa. Moede**
Entschädigungsaufwand für Leistungen des AN für
örtliche Absprachen,
mit der Firma, die vom AG für
- die Außerbetriebnahme, Inbetriebnahme und Betreiben der Abwasserentsorgungsanlagen des EB HN,
beauftragt ist.

Firma Moede
Ansprechpartner Herr Moede
Mobil: 0179/9439244
Menge: 1,000 psch

**1.9 Entschädigungsaufwand Absprachen Fa. Mayer**
Entschädigungsaufwand für Leistungen des AN für
örtliche Absprachen,
mit der Firma, die vom AG für
- die Dichtheitsprüfung
beauftragt ist.

Firma Mayer Kanalmanagment
Ansprechpartner Herr Bannut
Tel.: 033638/700-38
Menge: 1,000 psch

**1.10 Anmietung eines Zwischenlagers für Bodenaushub**
Anmietung eines Zwischenlagers für Bodenaushub, Größe
entsprechend der vom AN gewählten Technologie, für die
Dauer der Baumaßnahme. Öffentliche Zwischenlager
stehen vor Ort nicht zur Verfügung.
Menge: 1,000 psch

**1.11 Schutzzaun gg.mech.Schäden Bäume Systemzaun herstellen, vorhalten und räumen**
Schutzzaun gegen mechanische Schäden an Bäumen, Abstand 1,5 m, Abstand bei Säulenform der Krone 5 m,
Höhe bis 2,00 m, als Systemzaun mit Zaunelementen, herstellen, während der Bauzeit vorhalten und räumen.
Menge: 24,000 m

### Gewerk 2 Herstellung der Baufreiheit

**2.1 Roden von Sträuchern, Gehölz bis 1,00 m Höhe**
Roden von Sträuchern, Gehölz und sonstigen hölzernen Gewächsen, nebst Wurzeln, bis 1,00 m Höhe,
einschließlich aller erforderlichen Nebenarbeiten und fachgerechter Entsorgung.
Menge: 6,000 m2

**2.2 Schilder (< 1,0 m²) auf Rohrständern demontieren/wieder einbauen**
Vorhandene Hinweis oder Verkehrschilder (< 1,0 m2) auf Rohrständern mit Betonfundament demontieren und nach Wahl des AN innerhalb der Baustelle lagern,
Transportentfernung bis 100 m.
Nach Beendigung der Arbeiten entsprechend dem ursprünglichen Zustand ordnungsgemäß wiedereinbauen.
Schutt ist fachgerecht zu entsorgen.
Menge: 1,000 St

**2.3 Absperren Anschluss bis DN200, Schacht**
Absperren des Anschlusses (Zulaufes) einschl. Ein- und
Ausbau der Absperrelemente, im Schacht bis DN 200,
Zugang vom Schacht.
Menge: 1,000 St

### Gewerk 3 Erdarbeiten

*Hinweis: Vorbemerkungen*
Die Erdarbeiten im unbefestigten Bereich werden ab OK Gelände abzüglich
20 cm Oberbodenabtrag abgerechnet. Im befestigten Bereich werden die Erdarbeiten abzüglich der Oberflächenbefestigung ab OK  Planum bgerechnet.

Für die Ausführung nachstehender Leistungen gilt die ZTVE in der derzeit
gültigen Fassung und die DIN EN 1610.

Die Mengenermittlung für die Abrechnung der Leistungen erfolgt nach Aufmaß
und Bestandsunterlagen.

Unabhängig von der vom Auftragnehmer gewählten Ausführung wird die Abrechnung festgelegt:
Abrechnung der Erd- und Verbauarbeiten erfolgt nach VOB/C bzw. DIN EN 1610 und DIN 18303 mit den entsprechenden Mindestgrabenbreiten.

Besonders in baumnahen Bereichen ist der Erdaushub vorsichtig und schichtenweise vorzunehmen.

Handschachtung im baumnahen Bereich wird gesondert vergütet. Alle anderen Handschachtarbeiten im Profil des Leitungsgrabens, den Montagegruben und  Kopflöchern sind beim AG anzumelden, in der Abrechnung zu dokumentieren und werden gesondert vergütet.

Abrechnungstiefen für Leitungsgräben werden gemessen von Oberkante Erdstoffplanum bis Unterkante Rohrauflager.

Die Verdichtungsgrade im Bereich der Rohrleitungszone DPr = 95 - 97% ohne besondere Vergütung nachzuweisen.

Für die Zwischenlagerung von Erdaushub ist grundsätzlich ein Förderweg bis 250 m in die Einheitspreise einzurechnen.

Vorbemerkungen Leitungsgräben/Baugruben

Aufmaß und Abrechnung für die Herstellung der Leitungsgräben/Baugruben werden durch diese Vorbemerkungen und die Festlegungen im Langtext zu den einzelnen Positionen geregelt. Bei Unstimmigkeiten gelten die Bestimmungen in folgender Reihenfolge:

1.1 Abrechnung
  ==========

Die Abrechnung erfolgt entsprechend den Tiefen, Breiten und Längen der Gräben und Baugruben im m3.
Bei  Angabe " lichte Grabenbreite" bezieht sich diese jeweils auf die Grabenbreite entsprechend DIN EN 1610, Pkt. 6.2.

Unabhängig von der vom AN gewählten Ausführung wird die Abrechnung festgelegt:
Abrechnung der Erd-und Verbauarbeiten erfolgt nach VOB/C bzw. DIN EN 1610 und DIN 18303 mit den entsprechenden Mindestgraben- und Baugubenbreiten.

Für sämtliche Ausschachtarbeiten für Rohrgräben und Baugruben ist der etwaig notwendige Verbau mit einzukalkulieren. Separate Verbaupositionen dürfen nur nach Aufforderung durch den AG ausgeführt werden.

1.2 LEISTUNGSUMFANG
  =================

  Mit den hierfür angebotenen Einheitspreisen sind abgegolten:

  a) Baugrubenaushub für Rohrleitungen und Schächte/Bauwerke
  nach DIN EN 1610  und Verbauarbeiten nach DIN 18303.

  b) Verfüllen und Verdichten der Rohrgräben/Bauguben mit dem
  wiederverwendbaren Aushubmaterial in Lagen entsprechend
  der Wirkung des Verdichtungsgerätes (bis 0,30 m über Rohrscheitel
  von Hand), erforderliche einfache Proctordichte mindestens 100%

  c) Durch Rohrleitungen verdrängten Boden im Baustreifen einplanieren,
  soweit geeignet.

  d) Erforderliche Zwischenlagerungen außerhalb des Baustellenbereiches
  auf Lagerflächen des AN bzw. Umfahren von Aushubmaterial.

  e) für abgeböschte Gräben das Herrichten der Böschungen und Anlegen
  der Böschungsneigungen für die Zeit der Bauarbeiten im Graben
  entsprechend dem anstehenden Boden, der DIN 4124 und den allgemeinen

  f) Handschachtungen im Grabenbereich für das Aufsuchen von kreuzenden
  und parallelen Leitungen.

Vorschriften und den speziellen  Bestimmungen der zuständigen Behörden und für verbaute Gräben das Umsetzen der Grabenaussteifungen im Zuge der Rohrverlegung und Wiederverfüllung des Grabens.

*Hinweis: Entsorgung nichtgefährlicher Abfälle, Vorbemerkung*
Entsorgung nichtgefährlicher Abfälle

Anmerkung:
Die Einstufung des Bodens zur Wiederverwendung oder Entsorgung erfolgt ab dem 01.08.2023 verbindlich nach der Mantelverordnung (MantelV). Sie führt die Ersatzbaustoffverordnung (EBV) ein und novelliert die Bundes-Bodenschutz- und Altlastenverordung (BBodSchV) sowie die Deponieverordnung (DepV). Die bundeseinheltlichen Verordnungen lösen damit u.a. die LAGA M20 mit den bekannten Zuordnungswerten Z ab.

Die Festlegung zum Umgang mit dem Bodenmaterial (BM), in Anhängigkeit von der Beurteilung der Grundwasserdeckschicht und der bodenkundlichen Ansprache, wird der Bauherr gemäß EBV Anlage 1, Tabelle 3, 4 u.a. im Ergebnis der Beprobung der Haufwerke durch einen Sachverständigen / Baugrundgutachter bewerten lassen. Ersatzweise werden bis dahin in der Ausschreibung die LAGA-Zuordnungswerte aufgeführt.

**3.1 Hindernis im Bod. Einzelstein abbrech./aufnehm.**
Hindernis im Boden aus Einzelsteinen (Findling),
Mauerwerk und Beton abbrechen,
das Abbruchmaterial wird Eigentum des AN und ist zu
beseitigen.
Einzelgröße des Hindernisses größer 0,1 m3.
einschl. aller Erdarbeiten
mögliche Stillstandszeiten werden nicht vergütet.
Menge: 1,000 m3

**3.2 Boden lösen n.Ang. Kl.3-5 Handaushub**
Boden lösen nach Angabe des AG.
Aushub einschl. Wiederverfüllen und Verdichten auf
Anordnung der Bauleitung z.B. für Schlitzgräben,
Aufsuchen vorhandener Ver- und Entsorgungsleitungen,
einschl. Handschachtungen im Bereich vorhandener
Leitungen.
Rohrgräben zum Umlegen von Leitungen und dgl.
Aushubtiefe bis 2,00  m,
Grabenbreite: bis 1,5 m, Länge: bis 2,0 m,
Bodenklasse 3 bis 5.
Ausführung = Handaushub.
Menge: 6,000 m3

**3.3 Bodenabtrag für Pflastererweiterung Kl.3-5**
Boden für die Erweiterung der Pflasterfläche lösen, abtragen, laden und auf Kosten des AN entsorgen.
Aushubtiefe bis 0,40  m,
Bodenklasse 3 bis 5.
Menge: 4,000 m3

**3.4 Boden für Suchschachtungen lösen lagern verfüllen T bis 1,75m GU**
Suchschachtungen in Form von Suchschlitzen in kombinierter Hand-/Maschinenarbeit Länge bis 1,5 m, Breite 0,8 m, Tiefe bis 1,75 m auf Anweisung des AG oder der Bauüberwachung vorsichtig durchführen, inkl. Wiederverfüllung zum Zweck des Aufsuchens von vorhandenen Leitungen der Versorgungsträger, zur Präzisierung der Angaben aus den Bestandsunterlagen.
Alle gefundenen Leitungen und Rohre sichern, ggf. abfangen und entsprechend der Anweisung der jeweils zuständigen Versorgungsträger verfüllen.
Beschädigungen, die durch unsachgemäße Erdarbeiten
hervorgerufen werden, gehen zu Lasten des AN und sind durch diesen in Zusammenarbeit mit dem jeweiligen Versorgungsträger zu reparieren.
Die hergestellten Suchschlitze und Kabel- bzw. Leitungssicherungen sind mittels Fotos (min. 9x13 cm) oder als digitale Aufnahme zu dokumentieren und mit den jeweiligen Rechnungslegungen als Nachweis der ausgeführten Leistungen dem Auftraggeber zu übergeben.
Ohne diesen Nachweis erfolgt keine Vergütung der Leistung.
Menge: 2,000 St

**3.5 Untersuchung des Bodens nach Ersatzbaustoffverordnung**
Untersuchung des vorhandenen Bodens auf seine
stoffliche Verwertung nach Ersatzbaustoffverordnung.

Haufwerksbeprobung, nach ErsatzbaustoffV (EBV),
im Beisein der örtlichen Bauleitung des AG,
Boden auf Baustelle lagernd,
1 Beprobung je 500 m³.
Probenahme und Untersuchung durch ein zugelassenes Labor,
Einschl. Liefern der Laborergebnisse mit Bestimmung des Parameter gem. EBV Anl. 1, Tab. 3 und 4.
Nach Vorliegen des Ergebnisses: Festlegung
der Klassifizierung des Bodenmaterials, des Entsorgungsweges bzw. der Zulässigkeit des Wiedereinbaues.
Menge: 1,000 St

**3.6 Sichern von kreuzenden o. parallel verlaufenden Kabeln u. Leitungen**
Sichern und Abfangen von den Rohrgraben querenden und parallel verlaufenden Leitungen und Kabel in Betrieb, erdverlegt oder in Schutzrohren, Durchmesser bis 150 mm.
Die Lieferung und Montage von geeigneten Abfangkonstruktionen
ist in den Einheitspreis einzukalkulieren.
Leitungen wie o. a. deren Abstand unter 0,50 m sind, werden als eine Querung berechnet.
Die Vergütung dieser Position erfolgt als Zulage zu den
Aushubpositionen.
Nur gesicherte Leitungsquerungen werden vergütet.
Zum Nachweis der ausgeführten Leistung ist diese mittels Fotos (min. 9x13 cm) oder als digitale Aufnahme zu dokumentieren und mit den jeweiligen Rechnungslegungen als Nachweis der ausgeführten Leistungen dem Auftraggeber zu übergeben“.
Menge: 3,000 m

**3.7 Leitungsgraben für Kabelleerrohre/Lüftung bis DN 100, t bis 1,00 m**
Boden für Leitungsgraben ausheben.
Boden der Klassen 3 bis 5 nach DIN 18300.
Grabentiefe über 0,75 m bis 1,00 m,
lichte Grabenbreite für Rohre bis DN 100.
Aushub in kombinierter Hand- und Maschinenschachtung, unter Berücksichtigung vorhandener Kabel und Leitungen.
Aushub laden und zu Containern, Holzboxen oder Lagerfläche des AN zur Wiederverwendung bzw. zur Zwischenlagerung für Beprobung transportieren und lagern.
Wasserhaltung wird gesondert vergütet.
Nach Verlegen der Leitung und Herstellung der Leitungszone, Aushub laden und rücktransportieren und im Rohrgraben oberhalb der  Leitungszonenen der Rohrleitungen bis Planum Straße einbauen und verdichten.
Verdichtungsgrad Dpr mind. 97%.
Ohne Verbau, jedoch mit Sicherung des Leitungsgrabens nach Wahl des AN (z.B. Bauzaun, Steher mit Knie- und Brustholz u.a.), die in den Einheitspreis einzukalkulieren ist.
Lieferung fehlender Verfüllboden wird gesondert berechnet.
Abgerechnet wird mit senkrechten Wänden und Grabenbreiten
nach DIN EN 1610.
Menge: 8,000 m³

**3.8 Leitungsgraben für Abwasserdruckleitungen/ADL-Schieber bis DN 100, t bis 2,00 m**
Boden für Leitungsgraben ausheben.
Bodenklassen 3 bis 5 nach DIN 18300
Grabentiefe über 1,50 m bis 2,00 m,
lichte Grabenbreite für Rohre bis DN 100 und Einbau der Schieber DN 80.
Aushub in kombinierter Hand- und Maschinenschachtung, unter Berücksichtigung vorhandener Kabel und Leitungen.
Aushub laden und zu Containern, Holzboxen oder Lagerfläche des AN zur Wiederverwendung bzw. zur Zwischenlagerung für Beprobung transportieren und lagern.
Wasserhaltung wird gesondert vergütet.
Nach Verlegen der Leitung und Herstellung der Leitungszone, Aushub laden und rücktransportieren und im Rohrgraben oberhalb der  Leitungszonenen der Rohrleitungen bis Planum Straße einbauen und verdichten.
Verdichtungsgrad Dpr mind. 97%.
Verbau DIN 18303 und DIN 4124 entsprechend statischen und konstruktiven Erfordernissen herstellen, vorhalten und von der Baustelle entfernen. Die Sicherung der Baugrube nach Wahl des AN (z.B. Bauzaun, Steher mit Knie- und Brustholz u.a.) ist in den Einheitspreis einzukalkulieren.
Verdichtungsgrad Dpr mind. 97%.
Lieferung fehlender Verfüllboden wird gesondert berechnet.
Abgerechnet wird mit senkrechten Wänden und Grabenbreiten
nach DIN EN 1610.
Wahl des Verbaus: '.............................',
Menge: 10,000 m³

**3.9 Baugrube für Neubau MID-Schacht bis 3,10 m Tiefe, DN 1200**
Baugruben für Neubau MID-Schacht DN1200.
Bodenklassen 3 bis 5 nach DIN 18300
Grubentiefe über 3,00 m bis 3,25 m.
Grabenbreite: bis 3,50 m, Länge: bis 3,50 m,
Bodenklasse 3 bis 5.
Lichte Grubenbreite für MID-Schacht DN 1200 einschl. Anbindung Abwasserdruckleitung, Kabelleerrohre und Be- und Entlüftung sowie Wasserhaltung.
Aushub in kombinierter Hand- und Maschinenschachtung, unter Berücksichtigung vorhandener Kabel und Leitungen.
Aushub laden und zu Containern, Holzboxen oder Lagerfläche des AN zur Wiederverwendung bzw. zur Zwischenlagerung für Beprobung transportieren und lagern.
Wasserhaltung wird gesondert vergütet.
Nach Herstellung des Schachtes sowie aller erforderlichen Anschlüsse und Herstellung der Leitungszone, Aushub laden und rücktransportieren und in Baugrube oberhalb der  Leitungszonenen der Rohrleitungen bis Planum Straße einbauen und verdichten.
Verdichtungsgrad Dpr mind. 97%.
Verbau DIN 18303 und DIN 4124 entsprechend statischen und konstruktiven Erfordernissen herstellen, vorhalten und von der Baustelle entfernen. Die Sicherung der Baugrube nach Wahl des AN (z.B. Bauzaun, Steher mit Knie- und Brustholz u.a.) ist in den Einheitspreis einzukalkulieren.
Verdichtungsgrad Dpr mind. 97%.
Lieferung fehlender Verfüllboden wird gesondert berechnet.
Abgerechnet wird mit senkrechten Wänden und Grabenbreiten
nach DIN EN 1610.
Wahl des Verbaus: '.............................',
Menge: 35,000 m³

**3.10 Boden für Leitungszone liefern und einbauen**
Boden liefern, in Leitungsgraben vor und nach Verlegen der Leitung im Graben und Baugrubenbereich einbauen und lagenweise verdichten nach DIN 18300.
Verdichtungsgrad DPr mind. 97%.
Material= steinfrei (Sand),
Boden für Rohrleitungszone.
Körnung gemäß ATV-DVWK-A 139, 7.1.
Abgerechnet wird nach Einbauprofilen.
Liefernachweis: '.............................',
Menge: 6,000 m³

**3.11 Boden liefern,in Leitungsgrab.einb . Kies-Sand-Gemisch Einschl.**
Boden liefern, in Leitungsgraben einschließlich Schachtbaugruben einbauen und verdichten. Material = Kies-Sand-Gemisch.
Boden nach Verlegen der Leitung in Graben oberhalb der Leitungszone einbauen und verdichten.
Abgerechnet wird nach Einbauprofilen.
Liefernachweis: '.............................',
Menge: 8,000 m³

**3.12 Bodenabfuhr von Aushubmaterial, welches zum Einbau in Baugruben oder Leitungsgräben nicht geeignet ist**
Bodenabfuhr von Aushubmaterial, welches zum Einbau in Baugruben oder Leitungsgräben nicht mehr geeignet ist Verdrängungsmassen sowie überschüssiger Boden.
Boden am Zwischenlager laden, in Eigentum des AN übernehmen und  von der Baustelle bzw. dem  Zwischenlager entfernen.
Boden der Bodenklasse 3 - 5 sowie Schlacke, Torf, Geschiebemergel, etc.
Entsorgungskosten sind einzurechnen.
Abgerechnet wird nach Wiegeschein unter Berücksichtigung der Abtragsprofile.
Boden der Zuordnungsklasse LAGA bis Z 1.2
Menge: 19,000 m³

**3.13 Beton C12/15 liefern und einbauen**
Beton liefern und einbauen,
einschließlich aller Schalungs- und Nebenarbeiten, als Rohrauflager, Bauwerkssicherung, Rohrummantelung sowie Streifenfundamente an der Be-
bauung und sonstige Verwendungszwecke.
Als Rohrauflager im Bereich starker Durchnässung des Bodens.
Beton C 12/15.
Kleinstmengen sind kalkulatorisch zu berücksichtigen.
Die Abrechnung erfolgt nach Aufmaß.
Menge: 1,000 m³

**3.14 Statischer Plattendruckversuch entsprechend DIN 18134.**
Überprüfung der Verdichtung innerhalb der Planumszone.
Statischer Plattendruckversuch entsprechend DIN 18127/18134.
Nachweis der Lagerungsdichte nach dem Plattendruckversuch entsprechend der DIN 18134. Einschließlich Bereitstellung aller
erforderlichen Geräte, Auswertung, Darstellung der
Messergebnisse und Übergabe der Unterlagen an den AG.
Menge: 1,000 St

**3.15 Dynamischer Plattendruckversuch entsprechend TP BF-Stb Teil B 8.3, leichte Fallplatte**
Überprüfung der Verdichtung innerhalb der Planumszone.
Dynamischer Plattendruckversuch entsprechend
TP BF-Stb Teil B 8.3 (leichte Fallplatte)
Nachweis der Lagerungsdichte nach dem Plattendruckversuch entsprechend TP BF-Stb Teil B 8.3.  Einschließlich Bereitstellung aller erforderlichen Gerät, Auswertung, Darstellung der Messergebnisse und Übergabe der Unterlagen an den AG.
Menge: 2,000 St

### Gewerk 4 Straßen- und Oberflächenbauarbeiten

*Hinweis: DECKENAUFBRUCH*

**4.1 Oberboden (Mutterboden) aufnehmen**
Oberboden (Mutterboden) im Bereich von Kopflöchern bzw. Rohrgräben inschließlich Vegetationsdecke (in Einzelflächen) abtragen, verwendbaren Boden innerhalb der Baustelle fördern und lagern.
Unrat vorher und während der Arbeiten aussondern. Unrat und nicht verwendbares Material in Eigentum des AN übernehmen und von der Baustelle entfernen.
Dicke des Abtrages bis 15 cm.
Abgerechnet wird nach Abtragsprofilen.
Menge: 3,000 m3

**4.2 Pflaster (Betonsteinpflaster) aufnehmen einschl. Bettung, Kleinstflächen**
Pflaster (Betonsteinpflaster) in Kleinstflächen aufnehmen einschl. Bettung,
in Straßen bzw. Einfahrten,
verlegt in Sand,
Dicke der Bettung 3-5 cm,
Fugenfüllung aus Sand.
Wiederverwendbare Steine säubern, aufladen, zur
Lagerstelle des AN fördern und lagern.
Anteil der wiederverwendbaren Steine von/bis in % 97.
Menge: 16,000 m2

**4.3 Natursteinpflaster Granit L/B/H 60/60/60 mm aufnehmen und lagern**
Pflaster aus Natursteinen DIN EN 1342, Mosaikpflaster bis L/B/H 60/60/60 mm in Kleinstflächen aufnehmen einschl. Bettung,
in Straßen bzw. Einfahrten,
verlegt in Sand,
Dicke der Bettung 3-5 cm,
Fugenfüllung aus Sand.
Wiederverwendbare Steine säubern, aufladen, zur
Lagerstelle des AN fördern und lagern.
Anteil der wiederverwendbaren Steine von/bis in % 97.
Menge: 0,300 m2

**4.4 Bordsteine aus Beton bis 10/30 aufnehmen und lagern**
Bordsteine aus Beton bis 10/30 aufnehmen, in
Beton versetzt als Hoch- oder Tiefbord, mit
Rückenstütze. Dicke des Unterbetons bis 20 cm.
Wiederverwendbare Steine säubern und innerhalb der Baustelle lagern, Transportentfernung bis
100 m. Nicht mehr verwendbares Material ist fachgerecht
zu entsorgen.
Menge: 12,000 m

**4.5 Schicht STS-Baustoffgemisch Gehweg abbrechen 18 kN/m3 Geräteeinsatz mgl. laden transp. LKW AN entsorgen nicht schadstoffbelastet**
Abbruch der Schicht Baustoffgemisch für Schottertragschicht, in Fahrbahnen, im Rahmen einer Teilabbruchmaßnahme, Wichte des Abbruchstoffes DIN EN 1991-1-1 18 kN/m3,
Geräteeinsatz ist möglich, max. Gesamtgewicht bis 15 t, Ausführung erschütterungsarm DIN 4150, lärmarm, Lärmpegel max. 80 dB(A), staubarm TRGS 559, auf LKW des AN laden, transportieren, entsorgen, nicht schadstoffbelastet.
Material in Eigentum des AN übernehmen, von der Baustelle
entfernen und einer Wiederverwertung zuführen.
Abrechnung nach Abtragsprofilen.
Aufbruchtiefe: bis 30 cm.
Menge: 5,000 m3

**4.6 Bauschuttabfuhr**
Bauschutt bestehend aus Schotter, Ziegel, Betonbruch, RC-Material, etc.
Bauschutt in Eigentum des AN übernehmen und  von der
Baustelle bzw. dem Zwischenlager entfernen.
Entsorgungskosten sind einzurechnen.
Abgerechnet wird nach Lieferscheine unter Berücksichtigung der Abtragsprofilen.
Bauschutt der Zuordnungsklasse LAGA bis Z 1.2
Menge: 3,000 t

*Hinweis: WIEDERHERSTELLUNG*

**4.7 Seitlich gelagerten Oberboden wiederandecken**
Seitlich gelagerten Oberboden des AG vom Lagerplatz
laden, transportieren und höhen- und neigungsgerecht
einbauen.Transportentfernung bis 100 m.
Oberflächenbewuchs und Unrat ist vor Wiederandeckung
abzuräumen. Höhe der Wiederandeckung bis 15 cm. Die
Wiederansaat wird gesondert vergütet.
Menge: 3,000 m3

**4.8 Oberboden zur Wiederandeckung liefern**
Oberboden zur Wiederandeckung liefern.
Menge: 1,000 m3

**4.9 Grunddüngung Rasenfläche mineral. NPK-Dünger aufbringen einarbeiten 20g/m2**
Grunddüngen der Rasenfläche, mineralischen NPK-Dünger
aufbringen und einarbeiten, Menge ca. 20 g/m2.
Menge: 20,000 m2

**4.10 Rasenansaat nach DIN 18917 herstellen**
Rasenansaat nach DIN 18917 herstellen.
Ggf. Unrat ablesen. Ggf. vorwüchsige Kräuter
ausmähen.
Unrat und Mähgut in Eigentum des AN
übernehmen und von der Baustelle entfernen.
Saatgut ohne Entmischung ausbringen und einarbeiten.
Saatgutmenge 25 g/m2.
Einschl. düngen der Rasenflächen.

Regelsaatgutmischung R.S.M. 2.3 Gebrauchsrasen liefern.
Das Saatgut muß in seiner Beschaffenheit der DIN
18917in Bezug auf Kennzeichnung, Verpackung und
Verschließung den gesetzlichen Bedingungen über
"zertifiziertes Saatgut für Gebrauchsrasen"
entsprechen.
Menge: 20,000 m2

**4.11 Pflegearbeiten**
Pflegearbeiten
Rasenansaat bei Bedarf wässern.
Rasen 1 mal mähen. Unrat aufnehmen. Unrat in Eigentum
des AN übernehmen und von der Baustelle entfernen.
Mähfläche = Seitenstreifen, Trennstreifen und Mulden.
Erster Pflegegang während der Fertigstellungspflege.
Mähgut bleibt liegen.
Menge: 20,000 m2

**4.12 Betonpflaster seitl. lagernd einschl. Bettung**
Pflasterdecke herstellen, aus Rechteck-/Verbundpflastersteinen aus Beton, Dicke bis 100 mm, gebrauchte Steine, seitlich lagernd,  Bettung aus Baustoffgemisch Körnung 0/4 aus natürlichen gebrochenen Gesteinskörnungen (Brechsand-Splitt-Gemisch), TL Pflaster-StB Kategorie GU,B, Dicke 3 bis 5 cm, Pflasterfugen einbringen mit Baustoffgemisch für Fugen, Körnung 0/4 aus natürlichen gebrochenen Gesteinskörnungen (Brechsand-Splitt-Gemisch), Fugenbreite 3 bis 5 mm, einschl. der erforderlichen Rand- und Abschlusssteine.
Verband, wie vor Ort gesehen.
Schneidarbeiten sind in den Einheitspreis einzukalkulieren.
Menge: 22,000 m2

**4.13 Betonpflastersteine (neu) liefern**
Betonpflastersteine (neu) liefern.
Kantenlänge 10 x 20 cm.
Abgerechnet wird nach Aufmaß.
Menge: 8,000 m2

**4.14 Natursteinpflaster Granit L/B/H 60/60/60 mm gebraucht seitl.lagernd Bettung Brechsand-Splitt 0/5**
Pflaster in Kleinstflächen bis 0,25 m2, aus Natursteinen DIN EN 1342, Mosaikpflaster bis L/B/H 60/60/60 mm, gebrauchte Steine, seitlich lagernd, Verband wie vorhanden, Bettung aus Baustoffgemisch Körnung 0/5 aus natürlichen gebrochenen Gesteinskörnungen (Brechsand-Splitt-Gemisch), Dicke 3 bis 5 cm, Pflasterfugen einfegen mit Baustoffgemisch für Fugen, Körnung 0/4 aus natürlichen gebrochenen Gesteinskörnungen (Brechsand-Splitt-Gemisch), einschl. der erforderlichen Rand- und Abschlusssteine herstellen.
Menge: 0,300 m2

**4.15 Natursteinpflaster Granit L/B/H 60/60/60 mm liefern Bettung Brechsand-Splitt 0/5**
Pflaster in Kleinstflächen bis 0,50 m2, aus Natursteinen DIN EN 1342, Mosaikpflaster bis L/B/H 60/60/60 mm, Steine liefern, Verband wie vorhanden, Bettung aus Baustoffgemisch Körnung 0/5 aus natürlichen gebrochenen Gesteinskörnungen (Brechsand-Splitt-Gemisch), Dicke 3 bis 5 cm, Pflasterfugen einfegen mit Baustoffgemisch für Fugen, Körnung 0/4 aus natürlichen gebrochenen Gesteinskörnungen (Brechsand-Splitt-Gemisch), einschl. der erforderlichen Rand- und Abschlusssteine herstellen.
Menge: 1,000 m2

**4.16 Betonbordsteine in Beton setzen**
Seitlich gelagerte Bordsteine des AG in Beton setzen.
Transportentfernung bis 100m
Art:  Beton
Maße:  bis 10/12 bis 30 cm
Bettung: a) Unterbeton B 15, Dicke: 10 - 14 cm
b) Rückenstütze Beton B 15, Dicke: 15 cm
Der Beton der Rückenstütze ist bis 10 cm unter OF
Bordstein einzubauen.
Aussparungen bzw. Anpassungen an Straßenabläufe sowie
Kurven-, Absenk- und Übergangssteine werden nicht
gesondert vergütet. Einschl. aller Schnitte.
Fehlende Bordsteine werden vom AN zugeliefert.
Einschl. aller erforderlichen Schnitte.
Menge: 12,000 m

**4.17 Betonbordsteine (neu) liefern**
Betonbordsteine (neu) liefern.
Abmessungen bis 12 x 30 x 100 cm.
Abgerechnet wird nach Aufmaß.
Menge: 6,000 m

**4.18 Betontragschicht C 12/15 D 15 cm**
Betontragschicht ZTV Beton-StB Beton C 12/15 DIN EN 206
-1, DIN 1045-2, Arbeitsbreite bis 2 m, Dicke bis 15 cm,
Einbau in Teilflächen, liefern und einbauen.
Menge: 0,500 m3

**4.19 Planum herstellen**
Planum gemäß ZTV E-StB herstellen und verdichten.
Verformungsmodul EV2 auf der Oberfläche 45 MN/m2
Max. Abweichung von der Sollhöhe +2/-2 cm.
Verdichtungsgrad Dpr 95 %
Ausführungsort: In Bereichen der Wiederherstellung der Oberflächenbefestigungen.
Menge: 42,000 m2

**4.20 Schottertragschicht herstellen**
Schottertragschicht ZTV SoB-StB, Belastungsklasse RStO 12 Bk3,2, Verdichtungsgrad mind. DPr 1,03, Verformungsmodul auf der Oberfläche mind. EV2 120 MPa, aus Baustoffgemisch für Schottertragschicht liefern und herstellen, Körnung 0/32, Schichtdicke 30 cm, Einbau in Teilflächen, abgerechnet wird nach Auftragprofilen.
Menge: 7,000 m3

### Gewerk 5 Armaturenschacht

*Hinweis: Vorbemerkung Schachtbauwerke*
Vorbemerkungen - Schachtbauwerk

Das Schachtbauwerk ist aus Betonfertigteilen mit Aufsätzen aus genormten Betonteilen (Schachtunterteil, Schachtring, Abdeckplatte, Auflagerringe) vorzusehen.
Alle Schachtfertigteile sind entsprechend DIN EN 1917 und DIN V 4034-1 sowie den erhöhten Anforderungen der FBS-Qualitätsrichtlinie Teil 2-2 (Ausgabe August 2005) herzustellen und einzubauen.
Eine gleichmäßige Lastübertragung erfolgt durch den mitgelieferten Lastübertragungsring. Die Bauteilverbindung erfolgt mit Dichtringen.
Das Schachtunterteil ist entsprechend der Angabe in der Positionen rund  D= 1200 mm herzustellen.

Als Abrechnungsgrundlage für die Schachtbauwerke dient das senkrechte Maß von O.K. Sohle bis O.K. Schachtabdeckung.

Es ist der Nachweis der Beständigkeit hinsichtlich betonschädigender Alkali-Kieselsäure-Reaktion in Anlehnung an
das Allgemeine Rundschreiben Straßenbau 12.2006 vom 17.05.2006, Bundesministerium für Verkehr,
Bau und Stadtentwicklung unabhängig von der Art der verwendeten Gesteinskörnung durch die Gutachterlösung zu erbringen.

Der Nachweis ist der Bauüberwachung des AG vorzulegen.

**5.1 Schacht B/StB DN1200 lichte T. ca. 2,75 m**
Schacht aus Beton-/Stahlbetonfertigteilen
nach DIN EN 1917 und DIN V 4034-1,
rund, DN 1200,
Schachtunterteil (Stahlbetonfertigteil C30/37 XC4 XD1 XA1 XF1 WU) DIN 4034 - SR - M DN 1200, Bauhöhe: 1.750 mm
mit Pumpensumpf rund 150mm und 200 mm tief mit Aussparung für ein GFK-Gitterrost Stärke 30mm Maschenweite 30mm;
Schachtring (Stahbetonfertigteil C30/37 XC4 XD1 XA1 XF1 WU) DIN 4034 - SR - M DN 1200; Bauhöhe: 750 mm,
Schachtabdeckplatte (Stahlbetonfertigteil C30/37 XC4 XD1 XA1 XF 1 WU) DIN 4034 - SH - M 1200/800 x 250.
Die Bauteilverbindung erfolgt mit Dichtringen mit Dichtungen.
Gleichmäßige Lastübertragung durch mitgelieferten Lastübertragungsring,

Lichte Schachttiefe UK Pumpensumpf ca. 2,65 m.
Einschl. Planum herstellen und verdichten,
einschl. Sauberkeitsschicht aus Beton
C 12/15, X0,15 cm.
inkl. Muffen für 3 Kabelleer- bzw. Lüftungsrohre PVC KG DN 100.
Menge: 1,000 St

**5.2 Schachtabdeckung SD7.1 400-G 800x800 H250 Schachtabdeckung, flächenbündiger Einbau Klasse**
Schachtabdeckung SD7.1 400-G 800x800 H250
oder gleichwertig,

gewähltes Fabrikat: '.............................'

gewählter Typ: '.............................'

Schachtabdeckung, flächenbündiger Einbau Klasse D400 regensicher, drucklos, geruchsdicht, einbruchhemmend, rechteckig 800 x 800 mm aus Edelstahl Werkstoff-Nr. 1.4307 (AISI 304 L), Prüfzeugnis der einbruchhemmenden Eigenschaften in Widerstandsklasse RC4 nach DIN EN 1627. Entsprechend den Anforderungen der DVGW W 1050 - Objektschutz von Wasserverorgungsanlagen. Geeignet für den Einsatz in Ex-Zone 1. Nicht für fließenden Verkehr geeignet. Ausgeführt und geprüft nach: DIN 1229/DIN EN 124-1:2015-09 und DIN EN 124-3:2015-09. Deckel aus Edelstahl-Tränenblech, mit zusätzlicher untenliegender Versteifung entsprechend der Belastungsklasse, Griffigkeit gemäß DIN EN 124-1:2015-09, Dichtung verschleißarm an der Deckelunterseite angebracht, mit Schraubverschluss, einschließlich aufbohrgeschütztem Verschlusssystem, mit serienmäßig gehärtetem Sicherheitssteckschloss It. kriminalamtlicher und normativer Vorschrift, der Profilzylinder ist bauseits zu stellen und muss DIN 18252 entsprechen. Innen liegende, frostsichere Schaniere, Öffnungshilfe in Form von Edelstahl-Gasfruckfedern, welche ein müheloses Öffnen der Schachtabdeckung selbst durch eine Person ermöglichen, mit integrierter, nur von Hand zu lösender Aufhaltevorrichtung. Anschluss für Potentialausgleich vorbereitet. Montagefreundlicher Schalungsrahmen, mit einer Standardhöhe von 250 mm, mit äußeren Mauerankern, vorgerichtet zum Einbetonieren (Beton bis Rahmenoberkante) und zur Fixierung an der Schalung, Bohrungen zum Einbau eines Absturzgitters vorhanden. Schachtabdeckung und Rahmen unter Schutzgas geschweißt, im Tauchbad gebeiztund passiviert. Einschließlich entsprechendem Bedienungsschlüssel. Maße: 800 mm x 800 mm. Rahmen-Außenabmessung: 878 mm x 1000 mm (zuzüglich Scharnierkasten 310 x 112 mm) Belastungsklasse: D400 Best.-Nr. ED 208/400-GR
liefern und einbauen.
Menge: 1,000 St

**5.3 Herstellen horizont. Kernbohrg. DN 150**
Höhengerechtes Herstellen von horizontaler Kernbohrung DN 150 in Schachtwand aus Stahlbeton, Wanddicke bis 150 mm
einschl. aller Nebenleistungen,
für ADL DN 80 (90x8,2), Dichtungseinsatz wird gesondert vergütet.
Menge: 2,000 St

### Gewerk 6 Rohrleitungen

*Hinweis: Druckrohrleitung*

**6.1 Druckrohrleitung ausb. DN 100**
Druckrohrleitung im offenen Rohrgraben ausbauen.
Rohrleitung 2 mal trennen,
offene Rohrleitungsenden wasserdicht verschließen,
Rohr PE-HD DN 100,
Mittlere Tiefe bis UK Rohr bzw. UK Auflager
ueber 1,50 bis 2,00 m.
Saemtliche Stoffe in Eigentum des AN uebernehmen und von der Baustelle entfernen.
Menge: 7,000 m

**6.2 Rohrleitung PE 100, 90x8,2 SDR 11,0 liefern und in Einzelabschnitten verlegen**
PE 100-Druckrohre nach DIN 8074/8075 und DIN 19533 liefern und betriebsfertig verlegen, einschl. sämtlichen Zubehörs.
Ablängen nach örtlichen Erfordernissen.
Formstücke werden übermessen und als Zulage gewährt.
Durchführung der abschnittsweisen Druckproben nach
DIN 4279 mit allen Nebenarbeiten.
Einschl. Herstellung aller Verbindungen durch
Spiegelschweißen oder Fittings nach Wahl des AN,
Fittings werden nicht gesondert vergütet.
SDR 11,
DN 80, Durchmesser Da 90/8,2 mm.
Passstücke am MID-Schacht, Pumpenschacht, Schiebern und Anschluss an Bestandsleitung sind einzukalkulieren.
Menge: 5,500 m

**6.3 PE 100 90x8,2 SDR 11, E-Schweißbogen 45°**
Formstücke aus PE 100 für Druckrohre nach DIN 8074/8075 für 90 x 8,2 SDR 11 liefern und einbauen
als Zulage
E-Schweißbogen 45°.
Einschl. Herstellung aller Verbindungen durch
Spiegelschweißen oder Fittings nach Wahl des AN.
Menge: 2,000 St

**6.4 PE 100 90x8,2 SDR 11, Abzweig 45°**
Formstücke aus PE 100 für Druckrohre nach DIN 8074/8075 für DN 80 (90 x 8,2) SDR 11 liefern und einbauen
als Zulage
Abzweig  DN 80/80/80, 45°.
Einschl. Herstellung der Verbindungen durch
Spiegelschweißen oder Fittings nach Wahl des AN.
Menge: 1,000 St

**6.5 VB PE 100 90x8,2 SDR 11**
Formstücke aus PE 100 für Druckrohre nach DIN 8074/8075
für 90 x 8,2 SDR 11  liefern und einbauen
als Zulage
Vorschweißbund.
Einschl. Herstellung der Verbindungen durch
Spiegelschweißen oder Fittings nach Wahl des AN.
Menge: 5,000 St

**6.6 VB PE 100 90x5,4 SDR 17**
Formstücke aus PE 100 für Druckrohre nach DIN 8074/8075
für 90 x 5,4 SDR 17  liefern und einbauen
als Zulage
Vorschweißbund.
Einschl. Herstellung der Verbindungen durch
Spiegelschweißen oder Fittings nach Wahl des AN.
Menge: 1,000 St

**6.7 Losflansch DN 80 PP**
Formstücke aus Polypropylen für Druckrohre
liefern und einbauen
als Zulage
Losflansch DN 80 PP einschl. Lieferung und Einbau der Dichtung und Verbindungsmittel.
Menge: 6,000 St

**6.8 Elektro-Schweißmuffe d90 PE100 SDR 11**
Elektro-Schweißmuffe d90
PE100 SDR 11, PN 16, gespritzt,
zur Verbindung PE100-Rohr mit PE80-Rohr
da= 90 mm
liefern und montieren.
Fabrikat: Wavin oder gleichwertig.
Hersteller/Typ: '.............................'

vom Bieter einzutragen.
Menge: 8,000 St

**6.9 Reduzierung PE DN 80/PE DN 100 SDR 17**
Reduzierung PE DN 80/PE DN 100, d90/d125 SDR 17
liefern und einbauen.
Einschl. Herstellung der Verbindungen durch
Spiegelschweißen oder Fittings nach Wahl des AN.
Menge: 1,000 St

**6.10 Flanschverbindungssätze DN 80**
Flanschverbindungssätze DN 80 mit Edelstahlschrauben und Unterlegscheiben Ws.-Nr. 1.4571 V4A
liefern und einbauen.
Menge: 6,000 St

**6.11 Erdeinbauschieber DN 100, Tiefe ca. 1,50 m im offenen Rohrgraben zurückbauen.**
Erdeinbauschieber DN 100, Tiefe ca. 1,50 m im offenen Rohrgraben zurückbauen und auf Kosten des AN entsorgen.
Menge: 1,000 St

**6.12 Erdeinbauschieber DN 80, PN 10 inkl. Hülsrohr, Straßenkappe liefern und einbauen**
Weichdichtender Schieber DN 80, besonders geeignet für Abwasserdruckleitungen im Erdeinbau, mit beidseitigen zugfestem Losflansch nach EN 1092-2, Losflansch frei drehbar, Absperrung durch Steckscheibe aus hartgewalztem, nichtrostendem Stahl, O-Ring-Dichtungspaket, Oberteil mit Rundgewinde zur stiftlosen Befestigung der Einbaugarnitur bis DN 200, Baulänge: Grundreihe 15 nach DIN EN 558-1.
Material:
Gehäuse: GJS-400, Korrosionsschutz durch grüne Epoxidharz-Pulverbeschichtung innen und außen gemäß Gütesicherung RAL-GZ 662 der Gütegemeinschaft Schwerer Korrosionsschutz – GSK unter Berücksichtigung der DIN 3476 (P) und DIN 30677-2 (Schichtdicke: min. 0,25 mm, Porenfreiheit bei 3 kV, Haftung innen und außen min. 12 N/mm² nach Heißwasserlagerung, Fremdüberwachung durch neutrales Prüfinstitut)
Spindel: nichtrostender Stahl
Steckscheibe: nichtrostender Stahl
Medium: Abwasser
Max. Betriebsdruck: 10 bar

Gewählter Typ: '.............................'

Gewähltes Fabrikat: '.............................'

inkl:
Teleskopeinbaugarnitur für Schieber VS5000
mit stiftloser Verbindung
stufenlos höhenverstellbar und auszugsicher
mit Medium-Kennzeichnung
Hülsrohrglocke mit Innengewinde
Rohrdeckung: 1,3 bis 1,8 m

Schutzrohr und Hülsrohrglocke HDPE
Schlüsselstange aus RSt-2
(Werkstoff-Nr. 1.0039), verzinkt
Kuppelmuffe und Vierkantschoner aus GT 35-10
(Werkstoff-Nr. 0.8135) verzinkt
Splinte, Federn und Stifte Niro
Hersteller: vonRoll – Figur 8324

Straßenkappe aus Kunststoff mit Gussdeckel GG nach DIN 4056 für Schieber
DVGW geprüft nach DIN 3580
Bolzen und Steg aus nichtrostendem Stahl
Aufschrift "A" (Deckel, Bolzen, Steg aus GG 20)
einschl. Kombi-Tragplatte aus PEHD Art.Nr.: 100001004
Gewicht Kappe ca. 1,0 kg
Fabrikat: HYDROTEC
liefern und montieren.
Menge: 3,000 St

**6.13 Hinweisschild f. Schieber lief/mont.**
Hinweisschild für Schieber nach DIN 4066 einschließlich der erforderlichen Ziffern, Befestigungsklammern und Schrauben liefern und aufstellen bzw. montieren.
Farbe: Weiß auf grün.
Zusätzliche Nummerierung des AG beachten.
Menge: 3,000 St

**6.14 Rohrpfosten aufstellen**
Rohrpfosten für Schieberschild aufstellen
einschl. Lieferung d. Pfosten und anfallenden
Aushubarbeiten. Umgebende Fläche entsprechend dem
früheren Zustand herstellen.
Pfostenlänge bis 1500 mm und Rohrdurchmesser bis 76 mm.
In Bodenklasse 3 bis 5 aufstellen.
Fundament Typ A nach IVZ-Norm.
Menge: 1,000 St

**6.15 Passstücke, d 125 PE100 SDR 17, bis BL ca. 1000 mm liefern u. montieren**
Passstück aus Druckrohr PE100 für Druckrohr 125 x 7,4.mm SDR 17, Baulänge bis 1000 mm,
liefern und einbauen.
Fabrikat: Wavin oder gleichwertig.
Hersteller/Typ: '.............................'

vom Bieter einzutragen.
Menge: 1,000 St

**6.16 E-Schweißbogen 45° PE100 d125 SDR 17 liefern u. montieren**
Formstücke aus PE 100 für Druckrohre nach DIN 8074/8075 für 125 x 7,4 SDR 17,0 liefern und einbauen
als Zulage
E-Schweißbogen 45°.
Einschl. Herstellung aller Verbindungen durch
Spiegelschweißen oder Fittings nach Wahl des AN.
Hersteller/Typ: '.............................'

vom Bieter einzutragen.
Menge: 2,000 St

### Gewerk 7 Technische Ausrüstung

*Hinweis: Vorbemerkungen*
Folgende Leistungen sind in die Einheitspreise der
nachfolgenden Positionen mit einzurechnen:

- Lieferung und  Einbau sämtlicher Teile laut nachfolgender Auflistung
- Lieferung und Herstellung der Rohrverbindungen mit Bolzen aus Edelstahl Ws.-Nr. 1.4571
- Niveausteuerung montieren, anschließen und auf Betriebsverhältnisse einstellen
- Drehrichtung der Pumpen kontrollieren
- Anschluß sämtlicher Leitungen
- komplette Rohrleitung und Armaturen im Schacht montieren
- druckwasserdichte Rohrdurchführung einsetzen
- Pumpen und Niveausteuerung montieren
- Kabel in Leerrohre einziehen
- Potentialausgleich in Schächten montieren einschließlich Fundamenterder

#### Titel 7.1 Pumpwerk

**7.1.1 Techn. Ausrüstung PW demontieren**
Technische Ausrüstung des Pumpwerkes demontieren und entsorgen.
Im wesentlichen bestehend aus Edelstah-l und Gußmaterial in DN 80:

2 Stück FF-Stück, 2 Stück Rückschlagklappen, 3 Schieber DN 80, Vereinigungsstück, F-Stück, Flanschadapter, FFk-Stück,

Maschinelle Ausrüstung des Pumpwerkes, 2 Pumpen Hidrostal C03U-LHN3+CNBA2-GXEQ1BF+XW1BOA-15-3,4 kW inkl. Aufzugskette ausbauen, säubern und bis zum Wiedereinbau seitlich lagern.
Menge: 1,000 psch

**7.1.2 Erstellen endgültig. Montagepläne**
Erstellen der endgültigen Montagepläne durch den
Auftragnehmer. Die Unterlagen sind zweifach in
prüffähiger Form rechtzeitig vor der Ausführung bei der
Bauleitung des AG einzureichen.
Menge: 1,000 St

**7.1.3 Herstellen horizont. Kernbohrg. DN 150**
Höhengerechtes Herstellen von horizontaler Kernbohrung DN 150 in Schachtwand aus Stahlbeton, Wanddicke bis 150 mm
einschl. aller Nebenleistungen,
für ADL DN 80 (90x8,2), Dichtungseinsatz wird gesondert vergütet.
Menge: 2,000 St

**7.1.4 Dichtungseinsatz für Rohr DN 80**
Dichtungseinsatz für Rohre DN 80 (90 x 8,2),
doppelt dichtend,
für Einbau in Wandöffnung DN 150
(keine Gliederringdichtung),
Metallteile Ws.-Nr. 1.4571,
dichtend bis 1 Bar gegen drückendes Wasser
liefern und einbauen.

Gewähltes Fabrikat: '.............................'
Menge: 2,000 St

**7.1.5 Glasfaserverstärktes Polyestermantelrohr für Kernbohrung DN 150**
Glasfaserverstärktes Polyestermantelrohr SL 125 GRP
für Kernbohrung DN 150 in Polymerbetonschachtwand
Innen Ø (mm)126
Externe Abmessungen ØxZ (mm)136 x 75
Öffnungsmaß Ø (mm)141 - 151
Gewicht (kg)0.27
  Roxtec
Art. Nr.196041
liefern und einbauen.

Gewähltes Fabrikat: '.............................'
Menge: 2,000 St

**7.1.6 Vorhandene Rohröffnung DN 150 verschliessen**
Vorhandene Rohröffnung ca. DN 150 in Schachtwand druckwasserdicht verschliessen,
einschließlich Lieferung und Einbau der dazu erforderlichen Materialien.
Menge: 1,000 St

**7.1.7 Kugelrückschlagventil DN 80, PN10/16**
Kugelrückschlagventil nach EN 12050-4
mit Losflansch, Klappdeckel mit Gelenk,
DN 80, PN 10/16,
Baulänge nach DIN EN 558, FTF, Reihe 48,
(DIN 3202,Reihe F6)
Flanschanschlussmaße nach DIN EN 1092-2

Gehäuse und Deckel aus GJS-400
Korrosionsschutz durch Epoxidharzpulverbeschichtung innen und aussen,
Kugel aus Metallkern/NBR vulkanisiert,
Verbindungsschrauben komplett aus V4A

Korrosionsschutz der Gehäuseteile:
Epoxidharz-Pulverbeschichtung innen und außen gemäß Gütesicherung RAL-GZ 662 der Gütegemeinschaft Schwerer Korrosionsschutz – GSK
Schichtdicke: min. 0,25 mm

Hawle Kugel-Rückschlagventil oder gleichwertig

[TB61Gewählter Typ:  [ '.............................' ]

[TB62Gewähltes Fabrikat:  [ '.............................' ]

liefern und einbauen.
Menge: 2,000 St

**7.1.8 PE 100-Druckrohre d90x8,2 SDR 11,0**
PE 100 Druckrohre nach DIN 8074/8075 liefern und
betriebsfertig in kurzen Längen montieren, einschl. sämtlichen Zubehörs.
Ablängen nach örtlichen Erfordernissen.
Formstücke werden übermessen und als Zulage gewährt.
Abmessungen 90x8,2 SDR 11,0.
Einschl. Herstellung der Verbindungen durch
Spiegelschweißen oder Fittings nach Wahl des AN.
Passstücke im Pumpenschacht, Schiebern und Anschluss an Bestandsleitung sind einzukalkulieren.
Menge: 5,000 m

**7.1.9 VB PE 100 90x8,2 SDR 11,0**
Formstücke aus PE 100 für Druckrohre nach DIN 8074/8075
für 90 x 8,2 SDR 11,0  liefern und einbauen
als Zulage
Vorschweißbund.
Einschl. Herstellung der Verbindungen durch
Spiegelschweißen oder Fittings nach Wahl des AN.
Menge: 4,000 St

**7.1.10 Losflansch DN 80 PP**
Formstücke aus Polypropylen für Druckrohre
liefern und einbauen
als Zulage
Losflansch DN 80 PP einschl. Lieferung und Einbau der Dichtung und Verbindungsmittel.
Menge: 4,000 St

**7.1.11 VB PE 100 110x10,0 SDR 11,0**
Formstücke aus PE 100 für Druckrohre nach DIN 8074/8075
für 110 x 10,0 SDR 11,0  liefern und einbauen
als Zulage
Vorschweißbund.
Einschl. Herstellung der Verbindungen durch
Spiegelschweißen oder Fittings nach Wahl des AN.
Menge: 2,000 St

**7.1.12 Losflansch DN 100 PP**
Formstücke aus Polypropylen für Druckrohre
liefern und einbauen
als Zulage
Losflansch DN 80 PP einschl. Lieferung und Einbau der Dichtung und Verbindungsmittel.
Menge: 2,000 St

**7.1.13 Elektro-Schweißmuffe d90 PE100 SDR 11**
Elektro-Schweißmuffe d90
PE100 SDR 11, PN 16, gespritzt,
zur Verbindung PE100-Rohr mit PE80-Rohr
da= 90 mm
liefern und montieren.
Fabrikat: Wavin oder gleichwertig.
Hersteller/Typ: '.............................'

vom Bieter einzutragen.
Menge: 8,000 St

**7.1.14 Elektro-Schweißmuffe d100 PE100 SDR 11**
Elektro-Schweißmuffe d1100
PE100 SDR 11, PN 16, gespritzt,
zur Verbindung PE100-Rohr mit PE80-Rohr
da= 100 mm
liefern und montieren.
Fabrikat: Wavin oder gleichwertig.
Hersteller/Typ: '.............................'

vom Bieter einzutragen.
Menge: 2,000 St

**7.1.15 Reduzierung PE DN 80/PE DN 100**
Reduzierung PE DN 80/PE DN 100, d90/d110
liefern und einbauen.
Einschl. Herstellung der Verbindungen durch
Spiegelschweißen oder Fittings nach Wahl des AN.
Menge: 2,000 St

**7.1.16 PE 100 90x8,2 SDR 11,0, Bögen 90°**
Formstücke aus PE 100 für Druckrohre nach DIN 8074/8075 für 90 x 8,2 SDR 11,0 liefern und einbauen
als Zulage
Bögen 90°.
Einschl. Herstellung aller Verbindungen durch
Spiegelschweißen oder Fittings nach Wahl des AN.
Menge: 2,000 St

**7.1.17 Flanschverbindungssätze DN 80**
Flanschverbindungssätze DN 80 mit Edelstahlschrauben und Unterlegscheiben Ws.-Nr. 1.4571 V4A
liefern und einbauen.
Menge: 4,000 St

**7.1.18 Flanschverbindungssätze DN 100**
Flanschverbindungssätze DN 100 mit Edelstahlschrauben und Unterlegscheiben Ws.-Nr. 1.4571 V4A
liefern und einbauen.
Menge: 2,000 St

#### Titel 7.2 MID-Schacht

**7.2.1 MID DN 80**
Magnetisch-Induktiver Durchflussmesser in getrennter, ex-geschützter und überflutbarer Ausführung mit 20 m Signalkabel und 20 m PE-Schlauch zum Schutz des Signalkabels, Feldgehäuse für Wandaufbau liefern und in Schaltschrank einbauen.

Nennweite MID:DN 80
Nenndruck:  PN 16
Gehäusewerkstoff: Druckguss
Elektrodenwerkstoff: V4A, 1.4571
Auskleidung:  Hartgummi
Schutz:  IP 68
Fördermedium: Häusliches Abwasser
Hilfsenergie:  230V-AC
Fabrikat:  ABB, Krohne oder gleichwertig
  Gewähltes Fabrikat:
'.............................'

Typ:  MAG-XE, Optiflux 2100/IFC 100 ex oder gleichwertig
  Gewählter Typ:
'.............................'
Menge: 1,000 St

**7.2.2 Flanschadapter DN 80, PN 16, längskraftschlüssig, aus GGG 40, für Abwasser,**
Flanschadapter DN 80, PN 16, längskraftschlüssig,
aus GGG 40, für Abwasser,
mit EKB-Beschichtung und Edelstahlschrauben und - muttern, Ws.-Nr. 1.4571 V4A
inkl. Innenstützhülse aus Edelstahl
liefern und einbauen.

Fabrikat: '.............................'

Typ: '.............................'
Menge: 1,000 St

**7.2.3 VB PE 100 90x8,2 SDR 11,0**
Formstücke aus PE 100 für Druckrohre nach DIN 8074/8075
für 90 x 8,2 SDR 11,0  liefern und einbauen
als Zulage
Vorschweißbund.
Einschl. Herstellung der Verbindungen durch
Spiegelschweißen oder Fittings nach Wahl des AN.
Menge: 1,000 St

**7.2.4 Losflansch DN 80 PP**
Formstücke aus Polypropylen für Druckrohre
liefern und einbauen
als Zulage
Losflansch DN 80 PP einschl. Lieferung und Einbau der Dichtung und Verbindungsmittel.
Menge: 1,000 St

**7.2.5 Elektro-Schweißmuffe d90 PE100 SDR 11**
Elektro-Schweißmuffe d90
PE100 SDR 11, PN 16, gespritzt,
zur Verbindung PE100-Rohr mit PE80-Rohr
da= 90 mm
liefern und montieren.
Fabrikat: Wavin oder gleichwertig.
Hersteller/Typ: '.............................'

vom Bieter einzutragen.
Menge: 2,000 St

**7.2.6 Rohrunterstützung, l=0,54 m**
Rohrunterstützung, Rundrohr 76.1 x 2.6 mit Stützenkopf 100x100x5 und Fuß 200x200x5 aus Werkstoff 1.4301,
Länge ca. 0,54 m liefern und einbauen,
einschließlich sämtlicher Befestigungsmaterialien
Menge: 1,000 St

**7.2.7 Pumpensumpfabdeckung A15, GfK**
Abdeckung für Pumpensumpf,
Abmessungen:
Durchmesser 300 mm,
Stärke 30mm,
Maschenweite 30mm;
Einlaufroste Klasse A15, Material GfK,
rutschfest.
Menge: 1,000 St

**7.2.8 Dichtungseinsatz für Kernbohrung DN 150 und Rohre DN 80**
Dichtungseinsatz für Rohre, doppelt dichtend, DN 80
für Einbau in Kernbohrung DN 150
(keine Gliederdichtung),
Metallteile Ws.-Nr. 1.4571,
liefern und einbauen.
Gewähltes Fabrikat: '.............................'
Menge: 2,000 St

**7.2.9 PVC-KG-Rohr DN 100 liefern und verlegen**
Menge: 25,000 m

**7.2.10 Formstücke PVC-KG DN 100 liefern und verlegen**
Menge: 30,000 St

**7.2.11 T-Stück PE 100 d90 SDR 11 mit reduziertem Abgang d63**
T-Stück PE100 mit reduziertem Abgang, geschweißt, mit langen Schweißenden
d90/d63, SDR 11.

gewähltes Fabrikat: '.............................'
Menge: 1,000 St

**7.2.12 Flanschverbindungssätze DN 80**
Flanschverbindungssätze DN 80 mit Edelstahlschrauben und Unterlegscheiben Ws.-Nr. 1.4571 V4A
liefern und einbauen.
Menge: 3,000 St

**7.2.13 PE 100 Übergangsadapter Schweissmuffe 63 x 2" Aussengewinde aus Messing,**
PE 100 Übergangsadapter
Schweissmuffe  63 x 2" Aussengewinde aus Messing,
SDR 11.
Menge: 1,000 St

**7.2.14 Kugelabsperrhahn R 2" Innengewinde liefern und einbauen**
Kugelhahn 2" Innengewinde
Medium: flüssige Medien
Maximaler Druck: PN40
Bauform: reduzierter Durchgang
Werkstoff Gehäuse: Edelstahl 1.4408
Material Kugel: Edelstahl 1.4408
Kugeldichtung: PTFE
Baulänge: 100mm
Antrieb: Hebelgriff aus Edelstahl mit Kunststoffummantelung und Absperrvorrichtung
Einbaulage: beliebig
liefern und einbauen.

Gewähltes Produkt: '.............................'
Menge: 1,000 St

**7.2.15 Storz C Schnellkupplung mit 2" Aussengewinde, Edelstahl,**
Storz  C Schnellkupplung mit 2" Aussengewinde,
Edelstahl,
mit EPDM-Dichtung schwarz.
Menge: 1,000 St

**7.2.16 Storz blind - Kupplung C abschließbar mit Kette, Edelstahl,**
Storz blind - Kupplung C abschließbar mit Kette,
Edelstahl,
liefern und einbauen.
Menge: 1,000 St

**7.2.17 Edelstahldunsthut DN 100, liefern und einbauen.**
Menge: 2,000 St

**7.2.18 Befestigungsschiene V4A, l=1,5 m**
Befestigungsschiene aus Edelstahl,
l = 1.500 mm mit 2 x Schelle DN 100 aus Edelstahl
liefern und einbetonieren.
Beton liefern und einbauen ist einzukalkulieren.
Menge: 2,000 St

**7.2.19 Schachtleiter aus Material GFK, lichte Breite 300 mm, Länge 2.240 mm**
Schachtleiter bestehend aus:

-  Werkstoff Glasfaserverstärkter Kunststoff
-  Holmprofil: geschlossenes Rechteckrohrprofil 60x20 mm;
-  Sprossen: geschlossenes Rechteckrohrprofil 30x30 mm, tritt- und rutschsicher durch Sicherheitsprofilierung;
-  Steigmaß: 280 mm; lichte Breite: 300 mm;
-  einschließlich Wandhalter für 150 mm Wandabstand,
-  geprüft und zertifiziert nach DIN EN 14396:2004, DIN 19572:2016;
-  Länge: 2.240 mm;

gewähltes Fabrikat: '.............................'

Hailo oder gleichwertig

liefern, montieren und einbauen.
Menge: 1,000 St

**7.2.20 Einholm-Einstieghilfe, versenkbar, zur Wandmontage Werkstoff: 1.4571 / 1.4301 / Stahl**
Einholm-Einstieghilfe, versenkbar, zur Wandmontage
Werkstoff: 1.4571 / 1.4301 / Stahl feuerverzinkt*
versenkbar, zur Wandmontage mit 3 Befestigungspunkten,
bestehend aus:
Führungshülse quadratisch 44 x 44 mm / 50 x 50 mm*
und Haltestange-Länge 1.600mm zur Verriegelung von unten in der Führungshülse,
geprüft nach DIN EN 19572

gewähltes Fabrikat: '.............................'
Menge: 1,000 St

### Gewerk 8 EMSR Ausrüstung

*Hinweis: Schaltschrank*

**8.1 Kabel im Schaltschrank freiklemmen nach Fertigstellung Umbau wieder anschliessen**
Kabel am Schaltschrank des vorhandenen Pumpwerkes für MID, Pumpen, elektrisch und fernmeldetechnisch freiklemmen
sowie nach Fertigstellung der technischen Ausrüstung und Einbau der Pumpen wieder anklemmen.
Menge: 1,000 psch

**8.2 Messumformer des IDM in neuen Schaltschrank einbauen und verkabeln**
Messumformer des IDM in neuen Schaltschrank einbauen und verkabeln.
Einstellungen vornehmen und in Betrieb nehmen.
Menge: 1,000 St

**8.3 NYY-J 5*10**
Kabelsatz
Kunststoffkabel nach DIN VDE 0271
NYY-J 5x10 - 0,6/1KV

in Teillängen liefern und im Leerohr betriebsfertig verlegen und funktionstüchtig anschließen.
Menge: 12,000 m

*Hinweis: Potentialausgleich Pumpwerk und MID-Schacht*
Der Potentialausgleich ist unter Berücksichtigung der gültigen VDE-Vorschriften auszuführen.
Als Besonderheiten sind zu beachten:

- Ex-Bereich
- Belastung durch aggressive Gase
- Belastung durch aggressive Flüssigkeiten

Die gesamte Potentialausgleichsanlage ist in allen Komponenten grundsätzlich aus korrossionsbeständigem Material (V4A) herzustellen.
Der wirksame Potentialausgleich verhindert Potentialunterschiede zwischen leitfähigen Teilen.
Einzubeziehen sind grundsätzlich alle leitfähigen metallischen Teile im Pumpwerk wie z. B.
- Führungsrohre Pumpen,
- metallischer Rahmen Schachtabdeckung
- Schachtabdeckung,
- metallische Rohrhülsen,
- PE-Leiter (Erdpotential) der Schaltanlage
- Anschlußfahnen der Erdungsanlage
- Tiefenerder für Armaturenschacht bis ca. 7,00 m, abhängig vom Meßwert
usw.

**8.4 Potentialausgleich inkl. Messprotokoll**
Potentialausgleichsanlage herstellen inkl. MID-Schacht,
dazu:

- PA-Schiene (im Schaltschrank einbinden)
- Leitungsmaterialien NYY-0-10 mm2 im Schaltschrank Edelstahlseil Æ 10 mm bis zur PA-Schiene,
- Rohrleitungsschellen V4A
- Klemm- und Verbindungsmaterial V4A
- Korrossionsschutzanstrich der Klemmstellen

liefern und betriebsfertig montieren.
Erstellung und Übergabe eines Meßprotokolls der kompletten Potentialausgleichsanlage inkl. Pumpwerk und MID-Schacht
Menge: 1,000 St

**8.5 Erstprüfung vor Inbetriebnahme**
Erstprüfung des Pumpwerkes vor Wiederinbetriebnahme durch eine zugelassene Überwachungsstelle (ZÜS) oder durch eine „Befähigte Person“ für die Prüfungen zum Explosionsschutz gemäß Betriebssicherheitsverordnung (BetrSichV) § 14 Abs. 1 – 3 und § 15 sowie Erstellung der erforderlichen Prüfprotokolle nach DIN EN 60079 – 17, „Prüfung und Instandhaltung elektrischer Anlagen in explosionsgefährdeten Bereichen“.
Der Befähigungsnachweis der prüfenden Stelle (ZÜS) bzw. Person („Befähigte Person“) ist dem Angebot beizufügen. Die Prüfung ist durch den Errichter des Pumpwerkes durchzuführen bzw. zu veranlassen.
Die Prüfprotokolle werden Bestandteil des Explosionsschutzdokumentes.
Menge: 1,000 St

**8.6 Anpassungsarbeiten Leitstelle**
Programmierung der Schaltausgänge am FWM1 und Stammdateneditor und
Telefonische Begleitung der Anpassungsarbeiten in Leitzentrale einschließlich paralleler Funktionstest.
Bereitstellen Stromausgang und Impulsausgang des MID bis Eingang FWM1 durch den AN. Der Anschluss wird im Beisein des AN (geschätzter Aufwand des AN vor Ort ca. 4 h Monteur) vom AG ausgeführt.
Eine zusätzliche An- und Abfahrt ist einzurechnen.
Menge: 1,000 psch

### Gewerk 9 Überpumpbetrieb

**9.1 Überpumpbetrieb aufbauen, vorhalten und abbauen**
Bypass zur Herstellung der Baufreiheit für die Arbeiten am PW-Schacht für Erneuerung der technischen Ausrüstung und Neubau MID-Schacht, herstellen, vorhalten und abbbauen.
Incl. Lieferung aller Materialien.

1. vorhandenen Schieber DN 200 in Zulaufleitung SHN0001286 zum PW schließen,
2. Pumpe liefern und im Schacht SHN0001286 installieren, Tiefe Schacht DN 1000 ca. 2,86 m, Pumpe entsprechend der Leistung der vorhandenen Pumpen des Pumpwerkes einsetzen, siehe beiliegende Kennlinie, Fördermenge ca. 9,9 l/s bei 17,3 m Förderhöhe
3. Flexible Leitung DN 80 oberirdisch vom Schacht SHN0001286 (Anschluß Pumpe) bis in den Bypassschacht (Anschluß an Stutzen der Druckrohrleitung) verlegen,
4. Anbindung Bypass an vorhandenen Flansch DN 80 im Bypassschacht herstellen, dazu vorhandenes X-Stück DN 80 ausbauen, Vorschweissbund PE 100 90 x 8,2 SDR 11,0 mit Losflansch DN 80 PP liefern und einbauen, Verbindung mit flexibler Leitung, Länge ca. 8,00 m, herstellen.
Die Lieferung der vorgenannten Formstücke wird nicht gesondert vergütet.

PW Florian-Geyer-Straße in Abstimmung mit der für den Wartung verantwortlichen Firma außer Betrieb nehmen, Bypass in Betrieb nehmen. Dazu vorhandenen Schieber DN 80 öffnen, vorhandenen Schieber DN 100 schliessen.
Nach Abschluss der Umbauarbeiten Bypass komplett zurück bauen und in Abstimmung mit der für den Wartung verantwortlichen Firma wieder in Betrieb nehmen.
Für Havariemeldungen wird in Abstimmung mit dem AG der Anschluss an die vorhandene Schaltanlage und die Möglichkeit der Übertragung auf das Notdiensthandy der BWB und die Leitstelle geschaffen.
Nur für die Betreibung des Bypasses wird durch den AG der Anschluss an den Schaltschrank des Pumpwerkes ermöglicht.

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Menge: 1,000 psch

**9.2 Überpumpbetrieb betreiben**
Überpumpbetrieb betreiben.
Menge: 5,000 d

### Gewerk 10 Sonstiges

**10.1 Dokumentation**
Dokumentationsmappe einfach und einfach als pdf-Datei  zur Übergabe an den AG
für das Schachtbauwerk (Bau, Ausrüstung, E-Technik), mit
Fachunternehmererklärung
Fotodokumentation
Zeichnungen/Pläne/Skizzen
VAO

Bauwerke und Rohrleitungen
Aufmassskizzen Tiefbaumaßnahmen
- Armaturenschacht
Lieferschein MID-Schacht
Lieferschein Schachtabdeckung
Lieferschein Pumpensumpfabdeckung
- Rohrleitungen
Lieferschein Erdeinbauschieber ADL DN 100
Maschinelle Ausrüstung
keine - Pumpen waren bereits vorhanden

Technische Ausrüstung Armaturenschacht
Lieferschein, Betriebs- und Wartungsanleitung MID inkl.  Messumformer, Kalibrierzertifikat, Konfirmitätserklärung
Lieferschein Flanschadapter/Pass- und Ausbaustück
Lieferscheine Dichtungseinsätze
Lieferschein Kugelabsperrhahn 2"

EMSR-Ausrüstung
Schaltschema, ergänzt
Bescheinigung Potentialausgleich
Menge: 1,000 St

*Hinweis: Wartung technische Ausrüstung innerhalb der Gewährleistungsfrist*

**10.2 Wartung TA innerhalb der Gewährleistungsfrist**
*** Bedarfsposition ohne GB
Wartung der Technischen Ausrüstung des Pumpwerkes und des MID-Schachtes innerhalb der gesetzlichen Gewährleistung,
hier ein Jahr nach Wiederinbetriebnahme

1. Rohrleitungen, Sicherheitseinrichtungen, Armaturen und Schieber:
- Sichtkontrolle
- Prüfen der Gängigkeit
- Prüfen der Funktion und Einstellungen
- Abschmieren
- Korrosionsschutz

2. Meßtechnik (MID, Füllstands-, Pegel- und Grenzwertmessung):
- Sichtkontrolle
- Reinigung der Sensorik im Saugraum (im Zuge der Saugraumreinigung)
- Kalibrierung, Meßwertabgleich (MID)

betriebsfertig durchführen

pauschal je Wartung.

Die zusätzliche An- und Abfahrt und die Abstimmung mit der Fa., die im Auftrag des EBA HN die Saugraumreinigung vornimmt, sind einzurechnen.
Menge: 1,000 St
